# Persiana de cadeneta

- Propietat de l'arxiu: CYPE INGENIEROS, S.A.
- Format: FIEBDC-3/2002
- Divisa: EUR
- Costos indirectes: 3.00 %
- IVA: 21.00 %

## L Fusteria, manyeria, vidres i proteccions solars

### LS Proteccions solars

#### LSA Persianes de cadeneta

**LSA010** U Persiana de cadeneta.
Persiana de cadeneta de 1000x1200 mm, formada per lamel·les de fusta de pi, acabat natural, unides mitjançant ganxos de filferro d'acer galvanitzat i capçal de fusta de pi, acabat natural. Inclús accessoris.
Inclou: Fixació del capçal de la persiana sobre el parament.
Criteri d'amidament de projecte: Nombre d'unitats previstes, segons documentació gràfica de Projecte.
Criteri de mesura d'obra: Es mesurarà el nombre d'unitats realment executades segons especificacions de Projecte.

| Codi | Ut | Descripció | Rendiment | Preu | Import |
|---|---|---|---|---|---|
| mt22cer010a | m² | Persiana de cadeneta formada per lamel·les de fusta de pi, acabat natural, unides mitjançant ganxos de filferro d'acer galvanitzat, amb corda de niló i tirador. (material) | 1.200 | 18.50 | 22.20 |
| mt22cer110a | m | Capçal de fusta de pi per a persiana de cadeneta, acabat natural, amb accessoris i elements de fixació. (material) | 10.000 | 3.50 | 35.00 |
| op00ato010 |  | Tornavís. | 1.000 | 0.00 | 0.00 |
| mo011 | h | Oficial 1ª muntador. (mà d'obra) | 0.150 | 29.34 | 4.40 |
| mo080 | h | Ajudant muntador. (mà d'obra) | 0.150 | 25.28 | 3.79 |
| % | % | Costos directes complementaris | 2 % | 65.39 | 1.31 |
|  |  | Costos directes |  |  | 66.70 |
