# Estor enrotllable de teixit ignífug perforat tipus Screen

- Propietat de l'arxiu: CYPE INGENIEROS, S.A.
- Format: FIEBDC-3/2002
- Divisa: EUR
- Costos indirectes: 3.00 %
- IVA: 21.00 %

## L Fusteria, manyeria, vidres i proteccions solars

### LS Proteccions solars

#### LSE Estors enrotllables

**LSE015** U Estor enrotllable de teixit ignífug perforat tipus Screen.
Estor enrotllable, de 1000 mm d'amplada i 1200 mm d'altura, amb teixit ignífug perforat tipus Screen, de fils de fibra de vidre recoberts de PVC, amb la cara exterior de color gris i la cara interior de color blanc, accionament manual amb cadena de PVC per a maniobra de recollida, al costat dret; fixat en la paret amb ancoratges mecànics. Inclús ferraments i accessoris.
Inclou: Replanteig. Ancoratge al parament dels elements de fixació. Muntatge del estor enrotllable. Muntatge dels accessoris de l'accionament.
Criteri d'amidament de projecte: Nombre d'unitats previstes, segons documentació gràfica de Projecte.
Criteri de mesura d'obra: Es mesurarà el nombre d'unitats realment executades segons especificacions de Projecte.

| Codi | Ut | Descripció | Rendiment | Preu | Import |
|---|---|---|---|---|---|
| mt44stm011abaa | U | Estor enrotllable, de 1000 mm d'amplada i 1200 mm d'altura, amb teixit ignífug perforat tipus Screen, de fils de fibra de vidre recoberts de PVC, amb la cara exterior de color gris i la cara interior de color blanc, inclús ancoratges mecànics per a fixació al suport. (material) | 1.000 | 152.48 | 152.48 |
| mt44stm020a | U | Kit per a l'accionament d'estor enrotllable, amb cadena de PVC per a maniobra de recollida, al costat dret. (material) | 1.000 | 9.70 | 9.70 |
| op00tal010 |  | Trepant. | 1.000 | 0.00 | 0.00 |
| mo011 | h | Oficial 1ª muntador. (mà d'obra) | 0.607 | 29.34 | 17.81 |
| mo080 | h | Ajudant muntador. (mà d'obra) | 0.911 | 25.28 | 23.03 |
| % | % | Costos directes complementaris | 2 % | 203.02 | 4.06 |
|  |  | Costos directes |  |  | 207.08 |
