# Persiana veneciana exterior

- Propietat de l'arxiu: CYPE INGENIEROS, S.A.
- Format: FIEBDC-3/2002
- Divisa: EUR
- Costos indirectes: 3.00 %
- IVA: 21.00 %

## L Fusteria, manyeria, vidres i proteccions solars

### LS Proteccions solars

#### LSN Persianes venecianes

**LSN010** U Persiana veneciana exterior.
Persiana veneciana exterior d'alumini, de 600 mm d'amplada i de 1000 mm d'altura, amb lamel·les orientables perfilades de 50 mm d'alumini resistent a la corrosió de color blanc, calaix superior d'alumini de 57x52 cm de secció i guies de cables embeinats, accionament manual mitjançant manovella fixa amb maniobra des de l'exterior, al costat dret; fixada en la llinda amb ancoratges mecànics. Inclús ferraments i accessoris.
Inclou: Replanteig. Ancoratge al parament dels elements de fixació. Muntatge de la persiana veneciana. Muntatge dels accessoris de l'accionament.
Criteri d'amidament de projecte: Nombre d'unitats previstes, segons documentació gràfica de Projecte.
Criteri de mesura d'obra: Es mesurarà el nombre d'unitats realment executades segons especificacions de Projecte.

| Codi | Ut | Descripció | Rendiment | Preu | Import |
|---|---|---|---|---|---|
| mt44vem010aaaa | U | Persiana veneciana exterior d'alumini, de 600 mm d'amplada i de 1000 mm d'altura, amb lamel·les orientables perfilades de 50 mm d'alumini resistent a la corrosió de color blanc, calaix superior d'alumini de 57x52 cm de secció i guies de cables embeinats, inclús ancoratges mecànics per a fixació al suport. (material) | 1.000 | 263.84 | 263.84 |
| mt44vem020a | U | Manovella fixa per a maniobra des de l'exterior, al costat dret. (material) | 1.000 | 9.70 | 9.70 |
| op00tal010 |  | Trepant. | 1.000 | 0.00 | 0.00 |
| mo011 | h | Oficial 1ª muntador. (mà d'obra) | 1.807 | 29.34 | 53.02 |
| mo080 | h | Ajudant muntador. (mà d'obra) | 2.711 | 25.28 | 68.53 |
| % | % | Costos directes complementaris | 2 % | 395.09 | 7.90 |
|  |  | Costos directes |  |  | 402.99 |
