# Aïllament tèrmic per l'exterior de murs en contacte amb el terreny, amb vidre cel·lular

- Propietat de l'arxiu: CYPE INGENIEROS, S.A.
- Format: FIEBDC-3/2002
- Divisa: EUR
- Costos indirectes: 3.00 %
- IVA: 21.00 %

## N Aïllaments e impermeabilitzacions

### NA Aïllaments tèrmics

#### NAB Murs en contacte amb el terreny

**NAB020** m² Aïllament tèrmic per l'exterior de murs en contacte amb el terreny, amb vidre cel·lular.
Aïllament tèrmic per l'exterior de murs en contacte amb el terreny, format per panell de vidre cel·lular, revestit amb una làmina de fibra de vidre i una làmina de polietilè en cada cara, de 1200x600 mm i 70 mm de gruix, segons UNE-EN 13167, resistència a compressió >= 1600 kPa, resistència tèrmica 0,71 m²K/W, conductivitat tèrmica 0,5 W/(mK) i Euroclasse A1 de reacció al foc segons UNE-EN 13501-1, col·locat a topall i fixat sobre l'extradós del mur amb adhesiu bituminós, format per una dissolució de betum asfàltic modificat i càrregues minerals en base solvent, d'aplicació en fred amb un rendiment de 1,75 kg/m²; preparat per a rebre la impermeabilització i el rebliment amb material de drenatge. Inclús adhesiu bituminós per la closa de juntes i perfil de xapa corbada, per a acabament i protecció de les vores dels panells d'aïllament tèrmic.
Inclou: Neteja i preparació de la superfície suport. Aplicació de l'adhesiu. Replanteig i tall de l'aïllament. Col·locació de l'aïllament. Fixació de l'aïllament. Segellat de junts. Col·locació del perfil d'acabat.
Criteri d'amidament de projecte: Superfície mesurada segons documentació gràfica de Projecte.
Criteri de mesura d'obra: Es mesurarà la superfície realment executada segons especificacions de Projecte.

| Codi | Ut | Descripció | Rendiment | Preu | Import |
|---|---|---|---|---|---|
| mt14adg010a | kg | Adhesiu bituminós, format per una dissolució de betum asfàltic modificat i càrregues minerals en base solvent, d'aplicació en fred. (material) | 1.750 | 12.86 | 22.51 |
| mt16pvi030hc | m² | Panell de vidre cel·lular, revestit amb una làmina de fibra de vidre i una làmina de polietilè en cada cara, de 1200x600 mm i 70 mm de gruix, segons UNE-EN 13167, resistència a compressió >= 1600 kPa, resistència tèrmica 0,71 m²K/W, conductivitat tèrmica 0,5 W/(mK) i Euroclasse A1 de reacció al foc segons UNE-EN 13501-1; per col·locar sobre formigó. (material) | 1.050 | 76.53 | 80.36 |
| mt16aaa100 | m | Perfil de xapa corbada d'acer prelacat, de 0,6 mm d'espessor i 15 mm d'amplada, per a acabament i protecció de les vores dels panells d'aïllament tèrmic. (material) | 0.330 | 1.25 | 0.41 |
| mo054 | h | Oficial 1ª muntador d'aïllaments. (mà d'obra) | 0.264 | 29.34 | 7.75 |
| mo101 | h | Ajudant muntador d'aïllaments. (mà d'obra) | 0.264 | 25.28 | 6.67 |
| % | % | Costos directes complementaris | 2 % | 117.70 | 2.35 |
|  |  | Costos directes |  |  | 120.05 |
