# Aïllament tèrmic sota escopidor metàl·lic

- Propietat de l'arxiu: CYPE INGENIEROS, S.A.
- Format: FIEBDC-3/2002
- Divisa: EUR
- Costos indirectes: 3.00 %
- IVA: 21.00 %

## N Aïllaments e impermeabilitzacions

### NA Aïllaments tèrmics

#### NAJ Ponts tèrmics

**NAJ020** m Aïllament tèrmic sota escopidor metàl·lic.
Aïllament tèrmic sota escopidor metàl·lic, format per panell rígid de poliestirè extrudit, de superfície rugosa acanalada i mecanitzat lateral encadellat i recte, de 40 mm d'espessor, resistència a compressió >= 300 kPa, resistència tèrmica 1,2 m²K/W, conductivitat tèrmica 0,034 W/(mK), col·locat a topall i fixat amb adhesiu cimentós sobre la superfície suport, prèvia aplicació d'una capa de regularització de morter industrial per a obra de paleta, de ciment, color gris, amb additiu hidròfug, categoria M-5 (resistència a compressió 5 N/mm²), subministrat en sacs, segons UNE-EN 998-2, de 4 cm de gruix.
Inclou: Neteja i preparació de la superfície suport. Aplicació de la capa de regularització de morter. Replanteig de les peces. Tall de l'aïllament. Aplicació de l'adhesiu. Col·locació de l'aïllament.
Criteri d'amidament de projecte: Longitud mesurada segons documentació gràfica de Projecte.
Criteri de mesura d'obra: Es mesurarà la longitud realment executada segons especificacions de Projecte.

| Codi | Ut | Descripció | Rendiment | Preu | Import |
|---|---|---|---|---|---|
| mt16pxa010eaq | m² | Panell rígid de poliestirè extrudit, segons UNE-EN 13164, de superfície rugosa acanalada i mecanitzat lateral encadellat i recte, de 40 mm d'espessor, resistència a compressió >= 300 kPa, resistència tèrmica 1,2 m²K/W, conductivitat tèrmica 0,034 W/(mK), Euroclasse E de reacció al foc segons UNE-EN 13501-1, amb codi de designació XPS-EN 13164-T2-CS(10/Y)300-DS(70,90)-DLT(2)5-WL(T)0,7-WD(V)3-FTCD1. (material) | 0.300 | 9.03 | 2.71 |
| mt16aaa010 | kg | Morter adhesiu per fixació de materials aïllants. (material) | 2.700 | 0.19 | 0.51 |
| mt08aaa010a | m³ | Aigua. (material) | 0.006 | 1.50 | 0.01 |
| mt09mif010ia | t | Morter industrial per a obra de paleta, de ciment, color gris, amb additiu hidròfug, categoria M-5 (resistència a compressió 5 N/mm²), subministrat en sacs, segons UNE-EN 998-2. (material) | 0.011 | 57.48 | 0.63 |
| mo054 | h | Oficial 1ª muntador d'aïllaments. (mà d'obra) | 0.120 | 29.34 | 3.52 |
| mo101 | h | Ajudant muntador d'aïllaments. (mà d'obra) | 0.120 | 25.28 | 3.03 |
| mo020 | h | Oficial 1ª construcció. (mà d'obra) | 0.144 | 28.42 | 4.09 |
| mo113 | h | Peó ordinari construcció. (mà d'obra) | 0.288 | 23.81 | 6.86 |
| % | % | Costos directes complementaris | 2 % | 21.36 | 0.43 |
|  |  | Costos directes |  |  | 21.79 |
