# Aïllament acústic a soroll aeri de baixant, amb panells

- Propietat de l'arxiu: CYPE INGENIEROS, S.A.
- Format: FIEBDC-3/2002
- Divisa: EUR
- Costos indirectes: 3.00 %
- IVA: 21.00 %

## N Aïllaments e impermeabilitzacions

### NB Aïllaments acústics

#### NBA Canonades i baixants

**NBA021** m² Aïllament acústic a soroll aeri de baixant, amb panells.
Aïllament acústic a soroll aeri de baixant, realitzat amb panell multicapa, de 73 mm de gruix total, format per un panell de llana de roca de 48 mm d'espessor revestiment per cada una de les seves cares amb una placa de guix laminat, realitzant amb ell un caixó que contingui la baixant. Inclús segellat de panells.
Inclou: Formació del calaix. Segellat de panells.
Criteri d'amidament de projecte: Superfície mesurada segons documentació gràfica de Projecte.
Criteri de mesura d'obra: Es mesurarà la superfície realment executada segons especificacions de Projecte.

| Codi | Ut | Descripció | Rendiment | Preu | Import |
|---|---|---|---|---|---|
| mt16lrw070a | m² | Panell multicapa, de 73 mm de gruix total, format per un panell de llana de roca de 48 mm d'espessor revestiment per cada una de les seves cares amb una placa de guix laminat, per aïllament acústic de baixants. (material) | 1.050 | 42.56 | 44.69 |
| op00ato010 |  | Tornavís. | 1.000 | 0.00 | 0.00 |
| op00fre010 |  | Fresadora. | 1.000 | 0.00 | 0.00 |
| mo053 | h | Oficial 1ª muntador de prefabricats interiors. (mà d'obra) | 0.480 | 29.34 | 14.08 |
| mo100 | h | Ajudant muntador de prefabricats interiors. (mà d'obra) | 0.300 | 25.28 | 7.58 |
| % | % | Costos directes complementaris | 2 % | 66.35 | 1.33 |
|  |  | Costos directes |  |  | 67.68 |
