# Aïllament acústic a soroll d'impacte de sòls flotants, amb panells de llana mineral

- Propietat de l'arxiu: CYPE INGENIEROS, S.A.
- Format: FIEBDC-3/2002
- Divisa: EUR
- Costos indirectes: 3.00 %
- IVA: 21.00 %

## N Aïllaments e impermeabilitzacions

### NB Aïllaments acústics

#### NBL Sòls flotants

**NBL032** m² Aïllament acústic a soroll d'impacte de sòls flotants, amb panells de llana mineral.
Aïllament acústic a soroll d'impacte de sòls flotants, format per panell de llana mineral no revestit, aglomerat amb resines, imputrescible, de 20 mm d'espessor, segons UNE-EN 13162, resistència tèrmica 0,55 m²K/W, conductivitat tèrmica 0,036 W/(mK), rigidesa dinàmica 25 MN/m³, proporcionant una reducció del nivell global de pressió de soroll d'impactes de 29 dB, disposat a testa, tapat amb film de polietilè de 0,2 mm d'espessor i 184 g/m² de massa superficial i desolidarització perimetral realitzada amb el mateix material aïllant i banda de polietilè, de 5 mm d'espessor i 20 cm d'amplada, densitat 20 kg/m³; preparat per a rebre una base de paviment de morter o formigó. Inclús cinta autoadhesiva per a segellat de junts.
Inclou: Neteja i preparació de la superfície suport. Tall de l'aïllament. Col·locació del sòcol perimetral. Col·locació de l'aïllament sobre el forjat. Col·locació del film de polietilè. Segellat de junts del film de polietilè.
Criteri d'amidament de projecte: Superfície mesurada segons documentació gràfica de Projecte.
Criteri de mesura d'obra: Es mesurarà la superfície realment executada segons especificacions de Projecte.

| Codi | Ut | Descripció | Rendiment | Preu | Import |
|---|---|---|---|---|---|
| mt16lra080Ha | m² | Panell de llana mineral no revestit, aglomerat amb resines, imputrescible, de 20 mm d'espessor, segons UNE-EN 13162, resistència tèrmica 0,55 m²K/W, conductivitat tèrmica 0,036 W/(mK), rigidesa dinàmica 25 MN/m³, Euroclasse A1 de reacció al foc segons UNE-EN 13501-1 i factor de resistència a la difusió del vapor d'aigua 1, amb codi de designació MW-EN 13162-T6-DS(TH)-WS-WL(P)-SD25-CP5, proporcionant una reducció del nivell global de pressió de soroll d'impactes de 29 dB. (material) | 1.200 | 6.09 | 7.31 |
| mt16png010d | m² | Film de polietilè de 0,2 mm d'espessor i 184 g/m² de massa superficial. (material) | 1.050 | 0.41 | 0.43 |
| mt16pnc030a | m | Banda de polietilè, de 5 mm d'espessor i 20 cm d'amplada, densitat 20 kg/m³, complement per evitar ponts acústics en punts de trobada verticals. (material) | 1.050 | 0.35 | 0.37 |
| mt16aaa030 | m | Cinta autoadhesiva per closa de juntes. (material) | 0.100 | 0.30 | 0.03 |
| mo054 | h | Oficial 1ª muntador d'aïllaments. (mà d'obra) | 0.096 | 29.34 | 2.82 |
| mo101 | h | Ajudant muntador d'aïllaments. (mà d'obra) | 0.096 | 25.28 | 2.43 |
| % | % | Costos directes complementaris | 2 % | 13.39 | 0.27 |
|  |  | Costos directes |  |  | 13.66 |
