# Aïllament acústic a soroll aeri i d'impacte sota terres de fusta i laminats, amb làmines de polietilè

- Propietat de l'arxiu: CYPE INGENIEROS, S.A.
- Format: FIEBDC-3/2002
- Divisa: EUR
- Costos indirectes: 3.00 %
- IVA: 21.00 %

## N Aïllaments e impermeabilitzacions

### NB Aïllaments acústics

#### NBM Sòls de fusta i laminats

**NBM020** m² Aïllament acústic a soroll aeri i d'impacte sota terres de fusta i laminats, amb làmines de polietilè.
Aïllament acústic a soroll aeri i d'impacte sota terres de fusta i laminats, realitzat amb làmines de polietilè d'alta densitat, de cel·les tancades i estanques, per a aïllament a soroll d'impacte, revestides per una de les seves cares amb un film de polietilè que actua com a barrera de vapor, de 2,5 mm d'espessor, disposades a testa i desolidarització perimetral realitzada amb el mateix material aïllant, preparat per a rebre directament el sòl de fusta o laminat. Inclús cinta viscoelàstica autoadhesiva, per closa de juntes.
Criteri de valoració econòmica: El preu no inclou el sòl de fusta o laminat.
Inclou: Neteja i preparació de la superfície suport. Col·locació de l'aïllament sobre la superfície suport. Tall de l'aïllament. Segellat de juntes i unions.
Criteri d'amidament de projecte: Superfície mesurada segons documentació gràfica de Projecte.
Criteri de mesura d'obra: Es mesurarà la superfície realment executada segons especificacions de Projecte.

| Codi | Ut | Descripció | Rendiment | Preu | Import |
|---|---|---|---|---|---|
| mt16pnc040a | m² | Làmina de polietilè d'alta densitat, de cel·les tancades i estanques, per a aïllament a soroll d'impacte, revestida per una de les seves cares amb un film de polietilè que actua com a barrera de vapor, de 2,5 mm d'espessor; proporcionant una reducció del nivell global de pressió de soroll d'impactes de 17 dB i 6 m de gruix d'aire equivalent enfront de la difusió de vapor d'aigua, segons UNE-EN 1931. (material) | 1.220 | 0.96 | 1.17 |
| mt16pnc010a | m | Cinta viscoelàstica autoadhesiva, amb autoprotecció d'alumini, de 50 mm d'amplada i de 1,5 mm d'espessor, per closa de juntes. (material) | 0.400 | 0.80 | 0.32 |
| mo054 | h | Oficial 1ª muntador d'aïllaments. (mà d'obra) | 0.120 | 29.34 | 3.52 |
| mo101 | h | Ajudant muntador d'aïllaments. (mà d'obra) | 0.120 | 25.28 | 3.03 |
| % | % | Costos directes complementaris | 2 % | 8.04 | 0.16 |
|  |  | Costos directes |  |  | 8.20 |
