# Impermeabilització de dipòsit d'aigua amb revestiment sintètic

- Propietat de l'arxiu: CYPE INGENIEROS, S.A.
- Format: FIEBDC-3/2002
- Divisa: EUR
- Costos indirectes: 3.00 %
- IVA: 21.00 %

## N Aïllaments e impermeabilitzacions

### NI Impermeabilitzacions

#### NIA Fosses d'ascensor, depòsits i piscines

**NIA200** m² Impermeabilització de dipòsit d'aigua amb revestiment sintètic.
Impermeabilització de dipòsit d'aigua constituït per mur de superfície llisa de formigó, elements prefabricats de formigó o enlluït de morter ric en ciment, amb dues mans de revestiment elàstic bicomponent, a base de poliuretà sense dissolvents, amb certificat de potabilitat, amb un rendiment de 0,4 kg/m², diluïdes amb un 13% de diluent, a base de xilè; prèvia aplicació d'una mà d'emprimació bicomponent, a base de poliuretà, i segellat de la impermeabilització amb vernís elàstic bicomponent, color RAL 7035, a base de poliuretà alifàtic i dissolvents, amb resistència als raigs UV.
Inclou: Neteja i preparació de la superfície. Aplicació de l'emprimació. Aplicació de l'impermeabilitzant. Aplicació de la capa de segellat.
Criteri d'amidament de projecte: Superfície mesurada segons documentació gràfica de Projecte.
Criteri de mesura d'obra: Es mesurarà la superfície realment executada segons especificacions de Projecte.

| Codi | Ut | Descripció | Rendiment | Preu | Import |
|---|---|---|---|---|---|
| mt15igp071b | kg | Emprimació bicomponent, a base de poliuretà. (material) | 0.500 | 15.10 | 7.55 |
| mt15igp070b | kg | Revestiment elàstic bicomponent, a base de poliuretà sense dissolvents, amb certificat de potabilitat. (material) | 0.400 | 19.10 | 7.64 |
| mt15igp002a | l | Diluent, a base de xilè. (material) | 0.052 | 4.40 | 0.23 |
| mt15igp034f | kg | Vernís elàstic bicomponent, color RAL 7035, a base de poliuretà alifàtic i dissolvents, amb resistència als raigs UV. (material) | 0.200 | 36.47 | 7.29 |
| mo032 | h | Oficial 1ª aplicador de productes impermeabilitzants. (mà d'obra) | 0.468 | 28.42 | 13.30 |
| mo070 | h | Ajudant aplicador de productes impermeabilitzants. (mà d'obra) | 0.468 | 25.28 | 11.83 |
| % | % | Costos directes complementaris | 2 % | 47.84 | 0.96 |
|  |  | Costos directes |  |  | 48.80 |
