# Impermeabilització de junt de construcció en contacte amb l'aigua, amb perfil hidroexpansiu

- Propietat de l'arxiu: CYPE INGENIEROS, S.A.
- Format: FIEBDC-3/2002
- Divisa: EUR
- Costos indirectes: 3.00 %
- IVA: 21.00 %

## N Aïllaments e impermeabilitzacions

### NI Impermeabilitzacions

#### NIJ Junts

**NIJ111** m Impermeabilització de junt de construcció en contacte amb l'aigua, amb perfil hidroexpansiu.
Impermeabilització de junt de construcció, vertical o horitzontal, exposada a pressió hidrostàtica, temporal o permanent, amb perfil hidroexpansiu format per una mescla extrudida i vulcanitzada de cautxú sintètic i resines hidroexpansives, de 2x20 mm, amb una capacitat d'inflament en presència d'aigua del 800% i elevada resistència a la pressió hidrostàtica, col·locada amb cavalcaments, fixat amb adhesiu i claus cada 30 cm.
Inclou: Neteja del suport. Replanteig. Aplicació de l'adhesiu. Col·locació del perfil. Fixació mecànica del perfil.
Criteri d'amidament de projecte: Longitud mesurada segons documentació gràfica de Projecte.
Criteri de mesura d'obra: Es mesurarà la longitud realment executada segons especificacions de Projecte.

| Codi | Ut | Descripció | Rendiment | Preu | Import |
|---|---|---|---|---|---|
| mt15sjd070c | m | Perfil hidroexpansiu format per una mescla extrudida i vulcanitzada de cautxú sintètic i resines hidroexpansives, de 2x20 mm, amb una capacitat d'inflament en presència d'aigua del 800% i elevada resistència a la pressió hidrostàtica. (material) | 1.050 | 5.58 | 5.86 |
| mt15sja115 | l | Emprimació adhesiva per a perfils hidroexpansius de cautxú. (material) | 0.015 | 7.30 | 0.11 |
| mt50spa100a | U | Punta d'acer de 14x40 mm (diàmetre 2,3 mm). (material) | 3.000 | 0.02 | 0.06 |
| mo032 | h | Oficial 1ª aplicador de productes impermeabilitzants. (mà d'obra) | 0.144 | 28.42 | 4.09 |
| % | % | Costos directes complementaris | 2 % | 10.12 | 0.20 |
|  |  | Costos directes |  |  | 10.32 |
