# Coberta inclinada, sistema Tectum Pro "BMI"

- Propietat de l'arxiu: CYPE INGENIEROS, S.A.
- Format: FIEBDC-3/2002
- Divisa: EUR
- Costos indirectes: 3.00 %
- IVA: 21.00 %

## Q Cobertes

### QT Inclinades

#### QTX Sistemes de terrats

**QTX170** m² Coberta inclinada, sistema Tectum Pro "BMI".
Coberta inclinada, sistema Tectum Pro "BMI", amb una pendent mínima del 37%, sobre suport continu de formigó. IMPERMEABILITZACIÓ I LÀMINA PER AL CONTROL DEL VAPOR: làmina altament transpirable, de polipropilè, amb armadura, Divoroll Hyper 200 K2 "BMI", de 200 g/m², de 0,03 m de gruix d'aire equivalent enfront de la difusió de vapor d'aigua, segons UNE-EN 1931, estanquitat a l'aigua classe W1 segons UNE-EN 1928, (Euroclasse E de reacció al foc, segons UNE-EN 13501-1), amb cavalcaments; AÏLLAMENT TÈRMIC: panell rígid multicapa de poliestirè expandit, de doble densitat, Clima Pro T-397 "BMI", de 60 mm de gruix total, a topall, amb fixacions mecàniques; COBERTURA: teules ceràmiques planes Klínker Virtus "BMI", acabat Rojo, 45,8x25,8 cm, sobre enllistonat simple de llistons d'acer galvanitzat Clima Pro "BMI", de 40 mm d'amplada d'ànima, i 15 mm de longitud de cada ala. Inclús grapes, cinta autoadhesiva Divoroll Tape "BMI" per a segellat de junts; fixacions mecàniques per a panells aïllants de poliestirè expandit "BMI"; pinta de ràfec "BMI" per evitar l'entrada de fulles i ocells sense obstaculitzar la ventilació; cargols rosca-xapa per a la fixació de les teules; adhesiu de segellat, Divoroll Sealing Compound MDE "BMI", per al segellat de perforacions realitzades en cobertures de teules sobre suport de formigó; banda impermeabilitzant i transpirable de polipropilè, Figaroll Plus "BMI"; suports d'alumini, "BMI"; llistó de carener "BMI" i ganxos d'alumini, "BMI".
Criteri de valoració econòmica: El preu no inclou la superfície suport ni els punts singulars de la cobertura.
Inclou: Neteja de la superfície suport. Col·locació i fixació de la làmina per al control del vapor. Tall de la cinta de segellat. Col·locació de la cinta de segellat. Col·locació del llistó de ràfec. Replanteig i tall dels panells aïllants. Col·locació de l'aïllament. Segellat de junts. Replanteig i tall de les llates d'empostissar. Fixació de l'enllistonat a intervals regulars. Fixació de l'aïllament. Fixació de la pinta de ràfec. Col·locació del llistó de carener. Col·locació de la banda autoadhesiva. Fixació de les teules sobre els llistons amb cargols.
Criteri d'amidament de projecte: Superfície de l'aiguavés mesurada en veritable magnitud, segons documentació gràfica de Projecte.
Criteri de mesura d'obra: Es mesurarà, en veritable magnitud, la superfície realment executada segons especificacions de Projecte.

| Codi | Ut | Descripció | Rendiment | Preu | Import |
|---|---|---|---|---|---|
| mt16pbm010l | m² | Panell rígid multicapa de poliestirè expandit, de doble densitat, Clima Pro T-397 "BMI", de 60 mm de gruix total, format per una capa de poliestirè expandit densitat 30 kg/m³, 15 mm de gruix i una capa de Neopor (grànuls de poliestirè expandit recoberts amb grafit) densitat 15 kg/m³, 45 mm de gruix, resistència tèrmica 1,85 m²K/W, conductivitat tèrmica 0,032 W/(mK), segons UNE-EN 13163; de superfície llisa i mecanitzat lateral encadellat, Euroclasse E de reacció al foc segons UNE-EN 13501-1, amb codi de designació EPS-EN 13163-L2-W2-T2-CS(10)90-BS100-DS(N)2-MU(20,40)-DS(70,90)1-WL(T)3. (material) | 1.050 | 20.95 | 22.00 |
| mt15pdb010a | m² | Làmina altament transpirable, de polipropilè, amb armadura, Divoroll Hyper 200 K2 "BMI", de 200 g/m², de 0,03 m de gruix d'aire equivalent enfront de la difusió de vapor d'aigua, segons UNE-EN 1931, estanquitat a l'aigua classe W1 segons UNE-EN 1928, (Euroclasse E de reacció al foc, segons UNE-EN 13501-1), amb resistència als rajos UV de dues setmanes, rang de temperatura de treball de -25 a 90°C, subministrada en rotllos de 1,50x50 m, segons UNE-EN 13984. (material) | 1.050 | 3.60 | 3.78 |
| mt15pdb100a | m | Cinta autoadhesiva Divoroll Tape "BMI", amb adhesiu acrílic sense dissolvents, amb armadura i pel·lícula de separació, de 0,27 mm d'espessor i 60 mm d'amplada, rang de temperatura de treball de -40 a 80°C, per a la fixació i el segellat de làmines impermeabilitzants i per al control del vapor, subministrada en rotllos de 25 m de longitud. (material) | 0.600 | 0.73 | 0.44 |
| mt13blb010d | m | Llistó d'acer galvanitzat Clima Pro "BMI", de 40 mm d'amplada d'ànima, i 15 mm de longitud de cada ala. (material) | 2.500 | 2.07 | 5.18 |
| mt16aam010b | U | Fixació mecànica per a panells aïllants de poliestirè expandit "BMI", col·locats directament sobre la superfície suport de formigó. (material) | 4.000 | 0.50 | 2.00 |
| mt13tpi010a | U | Teula ceràmica plana Klínker Virtus "BMI", acabat Rojo, 45,8x25,8 cm, segons UNE-EN 1304. (material) | 11.500 | 2.63 | 30.25 |
| mt13blb015a | U | Adhesiu de segellat, Divoroll Sealing Compound MDE "BMI". (material) | 0.013 | 27.00 | 0.35 |
| mt13tpi015a | U | Teula ceràmica de ventilació "BMI", acabat Rojo, 45,8x25,8 cm, per a teules planes alacantines Klínker Virtus, segons UNE-EN 1304. (material) | 0.100 | 28.71 | 2.87 |
| mt13blb060b | U | Reixeta d'acer inoxidable, per a teules ceràmiques de ventilació Klínker Virtus "BMI". (material) | 0.100 | 4.85 | 0.49 |
| mt13blb030b | m | Pinta de ràfec "BMI", acabat llis, de polietilè d'alta densitat (HDPE), color vermell, de 70 mm d'altura; per evitar l'entrada de fulles i ocells sense obstaculitzar la ventilació en cobertes inclinades. (material) | 0.100 | 1.30 | 0.13 |
| mt13blb020a | m | Banda impermeabilitzant i transpirable de polipropilè, Figaroll Plus "BMI", de 28 cm d'amplada; per a l'impermeabilització de careners. (material) | 0.100 | 10.00 | 1.00 |
| mt13blb070 | U | Suport d'alumini, per a l'execució de punts singulars a cobertes inclinades "BMI". (material) | 0.200 | 1.32 | 0.26 |
| mt13blb040 | m | Llistó de carener, de xapa galvanitzada, per a la subjecció de les teules. (material) | 0.100 | 4.12 | 0.41 |
| mt13blb050 | U | Ganxos d'alumini, "BMI", per a la fixació de les teules en cobertes inclinades. (material) | 0.200 | 0.55 | 0.11 |
| mt13tpi011a | U | Cavalló ceràmic Triangular Plus "BMI", acabat Rojo, 45,5x24 cm, per a teules planes alacantines Klínker Virtus, segons UNE-EN 1304. (material) | 0.200 | 11.60 | 2.32 |
| mt13blw101 | U | Cargol rosca-xapa per subjecció de teules a llistó. (material) | 4.500 | 0.06 | 0.27 |
| mo011 | h | Oficial 1ª muntador. (mà d'obra) | 0.719 | 29.34 | 21.10 |
| mo080 | h | Ajudant muntador. (mà d'obra) | 0.719 | 25.28 | 18.18 |
| % | % | Costos directes complementaris | 2 % | 111.14 | 2.22 |
|  |  | Costos directes |  |  | 113.36 |
