# Barrera protectora reversible antigrafits per a façanes

- Propietat de l'arxiu: CYPE INGENIEROS, S.A.
- Format: FIEBDC-3/2002
- Divisa: EUR
- Costos indirectes: 3.00 %
- IVA: 21.00 %

## R Revestiments i extradossats

### RL Tractaments superficials de protecció

#### RLA Antigraffitis

**RLA010** m² Barrera protectora reversible antigrafits per a façanes.
Formació de barrera protectora reversible antigrafits en paraments exteriors de pedra natural, mitjançant l'aplicació d'impregnació incolora antigrafit, a base de resines acríliques pures emulsionades en aigua, acabat mat, aplicada amb brotxa, corró o pistola de baixa pressió, en una mà (consum mitjà: 100 g/m²) que manté l'aspecte normal de la superfície suporti. Inclús neteja de la superfície suport.
Inclou: Neteja de la superfície suport. Aplicació de la mà d'antigrafit.
Criteri d'amidament de projecte: Superfície mesurada segons documentació gràfica de Projecte, amb el mateix criteri que el suport base.
Criteri de mesura d'obra: Es mesurarà la superfície realment executada segons especificacions de Projecte, amb el mateix criteri que el suport base.

| Codi | Ut | Descripció | Rendiment | Preu | Import |
|---|---|---|---|---|---|
| mt27wav050a | l | Impregnació incolora antigrafit, a base de resines acríliques pures emulsionades en aigua, acabat mat, impermeable a l'aigua de pluja i al diòxid de carboni, permeable al vapor d'aigua, antifloridura i antiverdet, resistent als raigs UV i als àlcalis, per a aplicar amb brotxa, corró o pistola sobre suports interiors o exteriors de ciment, formigó, pedra natural, maons ceràmics, fibrociment o pintures ben adherides. (material) | 0.100 | 76.73 | 7.67 |
| mo038 | h | Oficial 1ª pintor. (mà d'obra) | 0.180 | 28.42 | 5.12 |
| % | % | Costos directes complementaris | 2 % | 12.79 | 0.26 |
|  |  | Costos directes |  |  | 13.05 |
