# Cisterna encastada per a vàter bidet suspès, "GROHE"

- Propietat de l'arxiu: CYPE INGENIEROS, S.A.
- Format: FIEBDC-3/2002
- Divisa: EUR
- Costos indirectes: 3.00 %
- IVA: 21.00 %

## S Senyalització i equipament

### SA Aparells sanitaris

#### SAA Vàters bidet

**SAA120** U Cisterna encastada per a vàter bidet suspès, "GROHE".
Cisterna, descàrrega doble de 6-9 l o única, amb ajust de fàbrica a 6 l per a descàrrega total i a 3 l per a descàrrega parcial, sobre bastidor premuntat, de 1130 mm d'altura i 500 mm d'amplada, d'acer amb revestiment anticorrosió, amb potes de recolzament ajustables en altura fins a 200 mm, per a vàter bidet suspès, sèrie Rapid SLX, model 39 596 000 "GROHE", amb presa de corrent integrada, 2 connexions de subministrament (dreta inferior i dreta superior) de 1/2" de diàmetre, clau d'esquadra integrada, sota nivell de soroll, aïllament en front a la condensació, vàlvula de descàrrega pneumàtica AV1, tub guia per a tub d'alimentació d'aparells sanitaris, colze de desguàs de polipropilè de 90 mm de diàmetre, maneguet adaptador de polipropilè, varetes roscades per a suport de vàter bidet i elements de fixació, amb joc d'ancoratges de paret, ajustable en longitud entre 130 i 230 mm, sèrie Rapid SL, model 38 558 00M i polsador per a accionament pneumàtic, d'ABS, acabat imitació crom, de descàrrega doble, sèrie Skate Cosmopolitan, model 38 732 000 "GROHE", de 156x197x12 mm,. Instal·lació encastada en mur de fàbrica.
Inclou: Replanteig. Col·locació i fixació de la cisterna. Connexió a la xarxa d'evacuació. Connexió a la xarxa d'aigua freda. Connexió a la xarxa elèctrica. Muntatge d'accessoris i complements. Comprovació del seu correcte funcionament.
Criteri d'amidament de projecte: Nombre d'unitats previstes, segons documentació gràfica de Projecte.
Criteri de mesura d'obra: Es mesurarà el nombre d'unitats realment col·locades segons especificacions de Projecte.

| Codi | Ut | Descripció | Rendiment | Preu | Import |
|---|---|---|---|---|---|
| mt30gro155a | U | Cisterna, descàrrega doble de 6-9 l o única, amb ajust de fàbrica a 6 l per a descàrrega total i a 3 l per a descàrrega parcial, sobre bastidor premuntat, de 1130 mm d'altura i 500 mm d'amplada, d'acer amb revestiment anticorrosió, amb potes de recolzament ajustables en altura fins a 200 mm, per a vàter bidet suspès, sèrie Rapid SLX, model 39 596 000 "GROHE", amb presa de corrent integrada, 2 connexions de subministrament (dreta inferior i dreta superior) de 1/2" de diàmetre, clau d'esquadra integrada, sota nivell de soroll, aïllament en front a la condensació, vàlvula de descàrrega pneumàtica AV1, tub guia per a tub d'alimentació d'aparells sanitaris, colze de desguàs de polipropilè de 90 mm de diàmetre, maneguet adaptador de polipropilè, varetes roscades per a suport de vàter bidet i elements de fixació, per a encastar a mur de fàbrica o a envà de plaques de guix, amb certificació TÜV. (material) | 1.000 | 334.23 | 334.23 |
| mt30gro150d | U | Joc d'ancoratges de paret, ajustable en longitud entre 130 i 230 mm, sèrie Rapid SL, model 38 558 00M "GROHE", inclús elements de fixació. (material) | 1.000 | 18.96 | 18.96 |
| mt30gro050a | U | Polsador per a accionament pneumàtic, de ABS, acabat imitació crom, de descàrrega doble, sèrie Skate Cosmopolitan, model 38 732 000 "GROHE", de 156x197x12 mm, per instal·lar en posició vertical o horitzontal, inclús elements de fixació. (material) | 1.000 | 76.49 | 76.49 |
| op00tal010 |  | Trepant. | 1.000 | 0.00 | 0.00 |
| op00ato010 |  | Tornavís. | 1.000 | 0.00 | 0.00 |
| mo008 | h | Oficial 1ª lampista. (mà d'obra) | 1.379 | 29.34 | 40.46 |
| % | % | Costos directes complementaris | 2 % | 470.14 | 9.40 |
|  |  | Costos directes |  |  | 479.54 |
