# Fluxor encastat per a vàter de paret

- Propietat de l'arxiu: CYPE INGENIEROS, S.A.
- Format: FIEBDC-3/2002
- Divisa: EUR
- Costos indirectes: 3.00 %
- IVA: 21.00 %

## S Senyalització i equipament

### SA Aparells sanitaris

#### SAI Vàters

**SAI160** U Fluxor encastat per a vàter de paret.
Fluxor, amb descàrrega ajustable entre 6 i 9 litres, sobre bastidor premuntat, de 1130 mm d'altura i 500 mm d'amplada, d'acer amb revestiment anticorrosió, amb potes de recolzament ajustables en altura fins a 200 mm, per a inodor suspès, amb connexió de subministrament, clau de tall, tub guia per a tub d'alimentació d'aparells sanitaris, colze de desguàs de polipropilè de 90 mm de diàmetre, maneguet adaptador de polipropilè, varetes roscades per a suport de vàter i elements de fixació, amb joc d'ancoratges de paret, ajustable en longitud entre 130 i 230 mm i polsador antivandàlic per a accionament de fluxor, d'acer inoxidable, de descàrrega única, de 156x197x19 mm, amb marc de fixació. Instal·lació encastada en mur de fàbrica.
Inclou: Replanteig. Col·locació i fixació. Connexió a la xarxa d'evacuació. Connexió a la xarxa d'aigua freda. Muntatge d'accessoris i complements. Comprovació del seu correcte funcionament.
Criteri d'amidament de projecte: Nombre d'unitats previstes, segons documentació gràfica de Projecte.
Criteri de mesura d'obra: Es mesurarà el nombre d'unitats realment col·locades segons especificacions de Projecte.

| Codi | Ut | Descripció | Rendiment | Preu | Import |
|---|---|---|---|---|---|
| mt30gro015a | U | Fluxor, amb descàrrega ajustable entre 6 i 9 litres, sobre bastidor premuntat, de 1130 mm d'altura i 500 mm d'amplada, d'acer amb revestiment anticorrosió, amb potes de recolzament ajustables en altura fins a 200 mm, per a inodor suspès, amb connexió de subministrament, clau de tall, tub guia per a tub d'alimentació d'aparells sanitaris, colze de desguàs de polipropilè de 90 mm de diàmetre, maneguet adaptador de polipropilè, varetes roscades per a suport de vàter i elements de fixació, per a encastar a mur de fàbrica. (material) | 1.000 | 513.94 | 513.94 |
| mt30gro150a | U | Joc d'ancoratges de paret, ajustable en longitud entre 130 i 230 mm, inclús elements de fixació. (material) | 1.000 | 18.39 | 18.39 |
| mt30gro145a | U | Polsador antivandàlic per a accionament de fluxor, d'acer inoxidable, de descàrrega única, de 156x197x19 mm, amb marc de fixació, inclús elements de fixació. (material) | 1.000 | 148.11 | 148.11 |
| op00tal010 |  | Trepant. | 1.000 | 0.00 | 0.00 |
| op00ato010 |  | Tornavís. | 1.000 | 0.00 | 0.00 |
| mo008 | h | Oficial 1ª lampista. (mà d'obra) | 1.379 | 29.34 | 40.46 |
| % | % | Costos directes complementaris | 2 % | 720.90 | 14.42 |
|  |  | Costos directes |  |  | 735.32 |
