# Flexo de dutxa

- Propietat de l'arxiu: CYPE INGENIEROS, S.A.
- Format: FIEBDC-3/2002
- Divisa: EUR
- Costos indirectes: 3.00 %
- IVA: 21.00 %

## S Senyalització i equipament

### SG Aixeteries

#### SGD Per a dutxes

**SGD084** U Flexo de dutxa.
Flexo de dutxa llis, de 1,75 m de longitud, acabat cromat, amb ràcord de connexió amb rosca cilíndrica GAS femella de 1/2", en tots dos extrems, pressió màxima 5 bar, temperatura màxima 70°C. Inclús juntes elàstiques.
Inclou: Connexionat i comprovació del seu correcte funcionament.
Criteri d'amidament de projecte: Nombre d'unitats previstes, segons documentació gràfica de Projecte.
Criteri de mesura d'obra: Es mesurarà el nombre d'unitats realment col·locades segons especificacions de Projecte.

| Codi | Ut | Descripció | Rendiment | Preu | Import |
|---|---|---|---|---|---|
| mt31gro137a | U | Flexo de dutxa llis, de 1,75 m de longitud, acabat cromat, amb ràcord de connexió amb rosca cilíndrica GAS femella de 1/2", en tots dos extrems, pressió màxima 5 bar, temperatura màxima 70°C, inclús juntes elàstiques. (material) | 1.000 | 32.17 | 32.17 |
| mo008 | h | Oficial 1ª lampista. (mà d'obra) | 0.072 | 29.34 | 2.11 |
| % | % | Costos directes complementaris | 2 % | 34.28 | 0.69 |
|  |  | Costos directes |  |  | 34.97 |
