# Columna de dutxa amb termòstat

- Propietat de l'arxiu: CYPE INGENIEROS, S.A.
- Format: FIEBDC-3/2002
- Divisa: EUR
- Costos indirectes: 3.00 %
- IVA: 21.00 %

## S Senyalització i equipament

### SG Aixeteries

#### SGD Per a dutxes

**SGD120** U Columna de dutxa amb termòstat.
Columna de dutxa, acabat cromat, composta per termòstat, dutxa mural, ròtula per a angles de fins a 15° amb el pla horitzontal i braç de dutxa orientable 45°, de 390 mm de longitud, amb tub per a conducció de l'aigua protegit internament per a major durabilitat i suport, dutxa telèfon, amb dos tipus de raig (Rain i Jet), element lliscant per a ajust en altura i flexo de 1,75 m de longitud, aïllament tèrmic, limitador de temperatura amb topall de seguretat a 38°C i sistema anticalç. Inclús elements de connexió.
Inclou: Col·locació. Connexionat i comprovació del seu correcte funcionament.
Criteri d'amidament de projecte: Nombre d'unitats previstes, segons documentació gràfica de Projecte.
Criteri de mesura d'obra: Es mesurarà el nombre d'unitats realment col·locades segons especificacions de Projecte.

| Codi | Ut | Descripció | Rendiment | Preu | Import |
|---|---|---|---|---|---|
| mt31gro135a | U | Columna de dutxa, acabat cromat, composta per termòstat, dutxa mural, ròtula per a angles de fins a 15° amb el pla horitzontal i braç de dutxa orientable 45°, de 390 mm de longitud, amb tub per a conducció de l'aigua protegit internament per a major durabilitat i suport, dutxa telèfon, amb dos tipus de raig (Rain i Jet), element lliscant per a ajust en altura i flexo de 1,75 m de longitud, aïllament tèrmic, limitador de temperatura amb topall de seguretat a 38°C i sistema anticalç, inclús elements de connexió. (material) | 1.000 | 623.95 | 623.95 |
| mt37www010 | U | Material auxiliar per a instal·lacions de lampisteria. (material) | 1.000 | 1.40 | 1.40 |
| mo008 | h | Oficial 1ª lampista. (mà d'obra) | 0.180 | 29.34 | 5.28 |
| % | % | Costos directes complementaris | 2 % | 630.63 | 12.61 |
|  |  | Costos directes |  |  | 643.24 |
