# Dossificador per a encastar de sabó líquid

- Propietat de l'arxiu: CYPE INGENIEROS, S.A.
- Format: FIEBDC-3/2002
- Divisa: EUR
- Costos indirectes: 3.00 %
- IVA: 21.00 %

## S Senyalització i equipament

### SM Banys

#### SMD Dosificadors de sabó

**SMD020** U Dossificador per a encastar de sabó líquid.
Dosificador de sabó líquid, per a encastar, de llautó cromat i plàstics de resina acetàlica amb tub transparent de PVC, de 180x120 mm.
Inclou: Replanteig. Col·locació i fixació.
Criteri d'amidament de projecte: Nombre d'unitats previstes, segons documentació gràfica de Projecte.
Criteri de mesura d'obra: Es mesurarà el nombre d'unitats realment col·locades segons especificacions de Projecte.

| Codi | Ut | Descripció | Rendiment | Preu | Import |
|---|---|---|---|---|---|
| mt31abn010a | U | Dosificador de sabó líquid, per a encastar, de llautó cromat i plàstics de resina acetàlica amb tub transparent de PVC, de 180x120 mm. (material) | 1.000 | 71.57 | 71.57 |
| op00ato010 |  | Tornavís. | 1.000 | 0.00 | 0.00 |
| op00tal010 |  | Trepant. | 1.000 | 0.00 | 0.00 |
| mo107 | h | Ajudant lampista. (mà d'obra) | 0.240 | 25.25 | 6.06 |
| % | % | Costos directes complementaris | 2 % | 77.63 | 1.55 |
|  |  | Costos directes |  |  | 79.18 |
