# Mampara per a dutxa per a minusvàlids, rehabilitació i tercera edat

- Propietat de l'arxiu: CYPE INGENIEROS, S.A.
- Format: FIEBDC-3/2002
- Divisa: EUR
- Costos indirectes: 3.00 %
- IVA: 21.00 %

## S Senyalització i equipament

### SP Aparells sanitaris adaptats i ajudes tècniques

#### SPM Mampares

**SPM010** U Mampara per a dutxa per a minusvàlids, rehabilitació i tercera edat.
Mampara per a dutxa, 900 mm d'amplada, 900 mm de longitud i 900 mm d'altura, formada per quatre portes plegables de panell sintètic translúcid amb perfils d'alumini acabat lacat, color blanc, regulable en altura fins a 20 cm, amb final de carrera. Inclús fixacions i silicona per a segellat de junts.
Inclou: Col·locació i fixació. Segellat de junts. Neteja de l'element.
Criteri d'amidament de projecte: Nombre d'unitats previstes, segons documentació gràfica de Projecte.
Criteri de mesura d'obra: Es mesurarà el nombre d'unitats realment col·locades segons especificacions de Projecte.

| Codi | Ut | Descripció | Rendiment | Preu | Import |
|---|---|---|---|---|---|
| mt31abp180a | U | Mampara per a dutxa, 900 mm d'amplada, 900 mm de longitud i 900 mm d'altura, formada per quatre portes plegables de panell sintètic translúcid amb perfils d'alumini acabat lacat, color blanc, regulable en altura fins a 20 cm, amb final de carrera; amb fixacions. (material) | 1.000 | 778.91 | 778.91 |
| mt30www005 | U | Cartutx de 300 ml de silicona àcida monocomponent, fungicida, per a segellat de junts en ambients humits. (material) | 0.050 | 7.50 | 0.38 |
| mo011 | h | Oficial 1ª muntador. (mà d'obra) | 2.398 | 29.34 | 70.36 |
| mo080 | h | Ajudant muntador. (mà d'obra) | 1.199 | 25.28 | 30.31 |
| % | % | Costos directes complementaris | 2 % | 879.96 | 17.60 |
|  |  | Costos directes |  |  | 897.56 |
