# Sistema d'elevació amb electrobomba submergible

- Propietat de l'arxiu: CYPE INGENIEROS, S.A.
- Format: FIEBDC-3/2002
- Divisa: EUR
- Costos indirectes: 3.00 %
- IVA: 21.00 %

## U Urbanització interior de la parcel·la

### UA Clavegueram

#### UAB Bombes de buidar

**UAB010** U Sistema d'elevació amb electrobomba submergible.
Electrobomba submergible, per exhauriment d'aigües netes o lleugerament carregades, construïda en ferro colat, amb una potència de 1,1 kW, per a una altura màxima d'immersió de 20 m, temperatura màxima del líquid conduït 40°C, grandària màxima de passada de sòlids 6 mm, amb cos d'impulsió, impulsor, carcassa i tapa del motor de ferro colat GG25, eix del motor d'acer inoxidable AISI 420, tanca mecànica de carbur de silici/silici, motor asíncron de 2 pols, eficiència IE3, aïllament classe H, per a alimentació monofàsica a 230 V i 50 Hz de freqüència, protecció IP68, cable de connexió i quadre elèctric amb doble condensador i interruptor automàtic magnetotèrmic, kit de descens i ancoratge automàtic; connectada a conducte d'impulsió d'aigües residuals realitzat amb tub de PVC. Inclús accessoris, unions i peces especials per a la instal·lació de l'electrobomba.
Inclou: Replanteig. Col·locació de la bomba. Col·locació i fixació de canonades i accessoris.
Criteri d'amidament de projecte: Nombre d'unitats previstes, segons documentació gràfica de Projecte.
Criteri de mesura d'obra: Es mesurarà el nombre d'unitats realment executades segons especificacions de Projecte.

| Codi | Ut | Descripció | Rendiment | Preu | Import |
|---|---|---|---|---|---|
| mt36bse150aaa | U | Electrobomba submergible, per exhauriment d'aigües netes o lleugerament carregades, construïda en ferro colat, amb una potència de 1,1 kW, per a una altura màxima d'immersió de 20 m, temperatura màxima del líquid conduït 40°C, grandària màxima de passada de sòlids 6 mm, amb cos d'impulsió, impulsor, carcassa i tapa del motor de ferro colat GG25, eix del motor d'acer inoxidable AISI 420, tanca mecànica de carbur de silici/silici, motor asíncron de 2 pols, eficiència IE3, aïllament classe H, per a alimentació monofàsica a 230 V i 50 Hz de freqüència, protecció IP68, cable de connexió i quadre elèctric amb doble condensador i interruptor automàtic magnetotèrmic. (material) | 1.000 | 1560.00 | 1560.00 |
| mt36bse007a | U | Kit de descens i ancoratge automàtic per a electrobomba submergible, de ferro colat. (material) | 1.000 | 293.48 | 293.48 |
| mt36bse006a | U | Regulador de nivell per a aigües netes, amb cable de 3 m. (material) | 1.000 | 22.31 | 22.31 |
| mt36bom050a | m | Conducte d'impulsió d'aigües residuals realitzat amb tub de PVC per a pressió de 6 atm, de 40 mm de diàmetre, amb extrem atrompetat, segons UNE-EN 1452. (material) | 2.000 | 1.81 | 3.62 |
| mt36bom051a | U | Repercussió, per m de canonada, d'accessoris, unions i peces especials per a tub de PVC per a pressió de 6 atm, de 40 mm de diàmetre. (material) | 2.000 | 0.54 | 1.08 |
| mt37vre010b | U | Vàlvula de retenció, amb rosca GAS de 1 1/2". (material) | 1.000 | 105.30 | 105.30 |
| mt37svc010l | U | Vàlvula de comporta de llautó fosa, per roscar, de 1 1/2". (material) | 1.000 | 19.35 | 19.35 |
| mt36bom020 | U | Accessoris per a instal·lació de bomba submergible portàtil, per exhauriment d'aigües, instal·lada en pericó soterrat i connexió a la xarxa d'evacuació. (material) | 1.000 | 22.45 | 22.45 |
| mt36bom060b | U | Connexió a la xarxa elèctrica de bomba submergible portàtil, per exhauriment d'aigües, instal·lada en pericó soterrat. (material) | 1.000 | 5.00 | 5.00 |
| mo008 | h | Oficial 1ª lampista. (mà d'obra) | 0.959 | 29.34 | 28.14 |
| mo107 | h | Ajudant lampista. (mà d'obra) | 0.959 | 25.25 | 24.21 |
| mo003 | h | Oficial 1ª electricista. (mà d'obra) | 0.935 | 29.34 | 27.43 |
| % | % | Costos directes complementaris | 2 % | 2112.37 | 42.25 |
|  |  | Costos directes |  |  | 2154.62 |
