# Base elàstica geodrenant per a gespa sintètica

- Propietat de l'arxiu: CYPE INGENIEROS, S.A.
- Format: FIEBDC-3/2002
- Divisa: EUR
- Costos indirectes: 3.00 %
- IVA: 21.00 %

## U Urbanització interior de la parcel·la

### UD Pistes esportives

#### UDB Paviments de gespa sintètica

**UDB020** m² Base elàstica geodrenant per a gespa sintètica.
Base elàstica geodrenant, composta de geomembrana per a drenatge, de 7 mm d'espessor, formada per dues làmines geotèxtils de filtració i ànima drenant de monofilaments de polipropilè extrudit d'alta resistència, col·locada sobre làmina impermeabilitzant de polietilè, disposada directament sobre la superfície base de sorra fina compactada.
Criteri de valoració econòmica: El preu no inclou la superfície base.
Inclou: Replanteig. Col·locació de la capa separadora impermeable. Col·locació de la capa de drenatge. Realització de lliuraments al sistema de recollida d'aigües.
Criteri d'amidament de projecte: Superfície mesurada segons documentació gràfica de Projecte.
Criteri de mesura d'obra: Es mesurarà la superfície realment executada segons especificacions de Projecte.

| Codi | Ut | Descripció | Rendiment | Preu | Import |
|---|---|---|---|---|---|
| mt15rev060a | m² | Làmina impermeabilitzant de polietilè. (material) | 1.050 | 0.98 | 1.03 |
| mt15rev030a | m² | Geomembrana per a drenatge, de 7 mm d'espessor, formada per dues làmines geotèxtils de filtració i ànima drenant de monofilaments de polipropilè extrudit d'alta resistència, subministrada en rotllos de 3,8 m d'amplada i 70 m de longitud. (material) | 1.050 | 16.97 | 17.82 |
| mo041 | h | Oficial 1ª construcció d'obra civil. (mà d'obra) | 0.018 | 28.42 | 0.51 |
| mo087 | h | Ajudant construcció d'obra civil. (mà d'obra) | 0.018 | 25.28 | 0.46 |
| % | % | Costos directes complementaris | 2 % | 19.82 | 0.40 |
|  |  | Costos directes |  |  | 20.22 |
