# Banda d'unió per a la instal·lació de gespa sintètica

- Propietat de l'arxiu: CYPE INGENIEROS, S.A.
- Format: FIEBDC-3/2002
- Divisa: EUR
- Costos indirectes: 3.00 %
- IVA: 21.00 %

## U Urbanització interior de la parcel·la

### UD Pistes esportives

#### UDB Paviments de gespa sintètica

**UDB030** m Banda d'unió per a la instal·lació de gespa sintètica.
Banda d'unió per a gespa sintètica en instal·lacions esportives, realitzada amb membrana geotèxtil multicapa, impermeable i reforçada, composta de poliolefines termoplàstiques, proveïda de fibra per a l'adhesió en ambdues cares, de 0,50 mm d'espessor, subministrada en rotllos de 300 mm d'amplada i 100 m de longitud, disposada sobre base elàstica drenant.
Inclou: Col·locació de la membrana geotèxtil. Aplicació de l'adhesiu. Neteja final.
Criteri d'amidament de projecte: Longitud mesurada segons documentació gràfica de Projecte.
Criteri de mesura d'obra: Es mesurarà la longitud realment executada segons especificacions de Projecte.

| Codi | Ut | Descripció | Rendiment | Preu | Import |
|---|---|---|---|---|---|
| mt15rev070a | m | Banda d'unió per a gespa sintètica en instal·lacions esportives, realitzada amb membrana geotèxtil multicapa, impermeable i reforçada, composta de poliolefines termoplàstiques, proveïda de fibra per a l'adhesió en ambdues cares, de 0,50 mm d'espessor, subministrada en rotllos de 300 mm d'amplada i 100 m de longitud. (material) | 1.010 | 1.37 | 1.38 |
| mt47adc110a | kg | Adhesiu especial de poliuretà bicomponent. (material) | 0.250 | 4.67 | 1.17 |
| mo041 | h | Oficial 1ª construcció d'obra civil. (mà d'obra) | 0.024 | 28.42 | 0.68 |
| mo087 | h | Ajudant construcció d'obra civil. (mà d'obra) | 0.024 | 25.28 | 0.61 |
| % | % | Costos directes complementaris | 2 % | 3.84 | 0.08 |
|  |  | Costos directes |  |  | 3.92 |
