# Estació de control amb electrobomba autoaspirant

- Propietat de l'arxiu: CYPE INGENIEROS, S.A.
- Format: FIEBDC-3/2002
- Divisa: EUR
- Costos indirectes: 3.00 %
- IVA: 21.00 %

## U Urbanització interior de la parcel·la

### UG Acumulació i gestió d'aigües pluvials

#### UGE Equips de control

**UGE010** U Estació de control amb electrobomba autoaspirant.
Estació de control per a aprofitament d'aigües pluvials, de 550x265x595 mm, amb electrobomba autoaspirant, cabal màxim 80 l/min, altura màxima d'impulsió 20 m, pressió màxima de treball 4,5 bar, amb motor amb variador de freqüència incorporat, de 0,8 kW, alimentació a 220/240 V i 50-60 Hz, panell de control amb pantalla de led, vàlvules de tall, connexió d'alimentació d'aigua potable de 3/4" de diàmetre, connexió d'alimentació d'aigua de la cisterna per a aprofitament d'aigües pluvials de 1" de diàmetre, connexió amb la canonada de desguàs de 50 mm de diàmetre, terminal per a connexió elèctrica i interruptor de nivell amb boia, contrapès i cable de 15 m de longitud. Inclús elements de fixació.
Inclou: Replanteig. Col·locació i fixació. Connexionat i comprovació del seu correcte funcionament.
Criteri d'amidament de projecte: Nombre d'unitats previstes, segons documentació gràfica de Projecte.
Criteri de mesura d'obra: Es mesurarà el nombre d'unitats realment executades segons especificacions de Projecte.

| Codi | Ut | Descripció | Rendiment | Preu | Import |
|---|---|---|---|---|---|
| mt37eqp010a | U | Estació de control per a aprofitament d'aigües pluvials, de 550x265x595 mm, amb electrobomba autoaspirant, cabal màxim 80 l/min, altura màxima d'impulsió 20 m, pressió màxima de treball 4,5 bar, amb motor amb variador de freqüència incorporat, de 0,8 kW, alimentació a 220/240 V i 50-60 Hz, panell de control amb pantalla de led, vàlvules de tall, connexió d'alimentació d'aigua potable de 3/4" de diàmetre, connexió d'alimentació d'aigua de la cisterna per a aprofitament d'aigües pluvials de 1" de diàmetre, connexió amb la canonada de desguàs de 50 mm de diàmetre, terminal per a connexió elèctrica i interruptor de nivell amb boia, contrapès i cable de 15 m de longitud, amb elements de fixació. (material) | 1.000 | 2187.40 | 2187.40 |
| mo008 | h | Oficial 1ª lampista. (mà d'obra) | 1.199 | 29.34 | 35.18 |
| mo107 | h | Ajudant lampista. (mà d'obra) | 1.199 | 25.25 | 30.27 |
| % | % | Costos directes complementaris | 2 % | 2252.85 | 45.06 |
|  |  | Costos directes |  |  | 2297.91 |
