# Plantació d'arbre

- Propietat de l'arxiu: CYPE INGENIEROS, S.A.
- Format: FIEBDC-3/2002
- Divisa: EUR
- Costos indirectes: 3.00 %
- IVA: 21.00 %

## U Urbanització interior de la parcel·la

### UJ Jardineria

#### UJP Subministrament i plantació d'espècies

**UJP010** U Plantació d'arbre.
Plantació de Palmera (Phoenix dactylifera) de procedència nacional, de 3 a 4 m d'altura, en clot de 160x160x110 cm realitzat amb mitjans mecànics; subministrament amb mota. Inclús terra vegetal garbellada i substrats vegetals fertilitzats.
Inclou: Laboreig i preparació del terreny amb mitjans mecànics. Abonat del terreny. Plantació. Col·locació de tutor. Primer reg.
Criteri d'amidament de projecte: Nombre d'unitats previstes, segons documentació gràfica de Projecte.
Criteri de mesura d'obra: Es mesurarà el nombre d'unitats realment executades segons especificacions de Projecte.

| Codi | Ut | Descripció | Rendiment | Preu | Import |
|---|---|---|---|---|---|
| mt48epp010a | U | Palmera (Phoenix dactylifera) de procedència nacional, de 3 a 4 m d'altura; subministrament amb mota. (material) | 1.000 | 1531.25 | 1531.25 |
| mt48tie030a | m³ | Terra vegetal garbellada, subministrada a granel. (material) | 0.200 | 23.70 | 4.74 |
| mt48tie020 | kg | Adob mineral complex NPK 15-15-15. (material) | 30.000 | 0.83 | 24.90 |
| mt08aaa010a | m³ | Aigua. (material) | 0.100 | 1.50 | 0.15 |
| mq01exn020a | h | Retroexcavadora hidràulica sobre pneumàtics, de 105 kW. (maquinària) | 3.000 | 51.91 | 155.73 |
| mq04dua020b | h | Dúmper de descàrrega frontal de 2 t de càrrega útil. (maquinària) | 0.200 | 10.38 | 2.08 |
| mq04cag010b | h | Camió amb grua de fins a 10 t. (maquinària) | 0.600 | 62.72 | 37.63 |
| mo040 | h | Oficial 1ª jardiner. (mà d'obra) | 3.597 | 28.42 | 102.23 |
| mo115 | h | Peó jardiner. (mà d'obra) | 4.795 | 23.81 | 114.17 |
| % | % | Costos directes complementaris | 2 % | 1972.88 | 39.46 |
|  |  | Costos directes |  |  | 2012.34 |
