# Taula de jardí, de fusta

- Propietat de l'arxiu: CYPE INGENIEROS, S.A.
- Format: FIEBDC-3/2002
- Divisa: EUR
- Costos indirectes: 3.00 %
- IVA: 21.00 %

## U Urbanització interior de la parcel·la

### UM Mobiliari urbà

#### UMB Bancs i taules

**UMB120** U Taula de jardí, de fusta.
Conjunt de taula de jardí, compost per taula rectangular de 80x180x55 cm de taulons, de 4,5 cm d'espessor, de fusta de pi tractada en autoclau amb 1 banc amb respatller de 46x180x78 cm, de taulons, de 4,5 cm d'espessor, de fusta de pi tractada en autoclau, 3 tamborets de 46x46x46 cm, de taulons, de 4,5 cm d'espessor, de fusta de pi tractada en autoclau i cargolam d'acer zincat. Inclús anivellació dels components.
Inclou: Col·locació i anivellació dels components.
Criteri d'amidament de projecte: Nombre d'unitats previstes, segons documentació gràfica de Projecte.
Criteri de mesura d'obra: Es mesurarà el nombre d'unitats realment executades segons especificacions de Projecte.

| Codi | Ut | Descripció | Rendiment | Preu | Import |
|---|---|---|---|---|---|
| mt52mug215a | U | Taula rectangular de 80x180x55 cm de taulons, de 4,5 cm d'espessor, de fusta de pi tractada en autoclau i cargolam d'acer zincat. (material) | 1.000 | 569.25 | 569.25 |
| mt52mug216a | U | Banc amb respatller de 46x180x78 cm, de taulons, de 4,5 cm d'espessor, de fusta de pi tractada en autoclau i cargolam d'acer zincat. (material) | 1.000 | 573.87 | 573.87 |
| mt52mug218a | U | Tamboret de 46x46x46 cm, de taulons, de 4,5 cm d'espessor, de fusta de pi tractada en autoclau i cargolam d'acer zincat. (material) | 3.000 | 186.75 | 560.25 |
| mo041 | h | Oficial 1ª construcció d'obra civil. (mà d'obra) | 0.599 | 28.42 | 17.02 |
| mo087 | h | Ajudant construcció d'obra civil. (mà d'obra) | 0.599 | 25.28 | 15.14 |
| % | % | Costos directes complementaris | 2 % | 1735.53 | 34.71 |
|  |  | Costos directes |  |  | 1770.24 |
