# Formigó projectat, per a vas de piscina

- Propietat de l'arxiu: CYPE INGENIEROS, S.A.
- Format: FIEBDC-3/2002
- Divisa: EUR
- Costos indirectes: 3.00 %
- IVA: 21.00 %

## U Urbanització interior de la parcel·la

### UP Piscines

#### UPG Vasos, mènsules i escales

**UPG010** m² Formigó projectat, per a vas de piscina.
Formigó HA-30/F/12/XD2, projectat per via humida per a formació de parament horitzontal de vas de piscina, de 15 cm d'espessor, amb doble malla electrosoldada ME 20x20 Ø 5-5 B 500 T 6x2,20 UNE-EN 10080, i armadura de reforç d'acer UNE-EN 10080 B 500 S, quantia 4 kg/m³, sense juntes de dilatació. Inclús filferro de lligar i separadors.
Inclou: Preparació de la superfície suport. Col·locació de la malla electrosoldada. Col·locació de l'armadura de reforç. Projecció del formigó en capes successives.
Criteri d'amidament de projecte: Superfície mesurada segons documentació gràfica de Projecte.
Criteri de mesura d'obra: Es mesurarà la superfície realment executada segons especificacions de Projecte.

| Codi | Ut | Descripció | Rendiment | Preu | Import |
|---|---|---|---|---|---|
| mt07ame010d | m² | Malla electrosoldada ME 20x20 Ø 5-5 B 500 T 6x2,20 UNE-EN 10080. (material) | 2.200 | 2.52 | 5.54 |
| mt07aco010g | kg | Acer en barres corrugades, UNE-EN 10080 B 500 S, subministrat en obra en barres sense elaborar, de varis diàmetres. (material) | 4.200 | 1.22 | 5.12 |
| mt08var050 | kg | Filferro galvanitzat per a lligar, de 1,30 mm de diàmetre. (material) | 0.048 | 1.50 | 0.07 |
| mt07aco020d | U | Separador homologat per murs. (material) | 4.000 | 0.06 | 0.24 |
| mt10hes200b | m³ | Formigó per projectar, HA-30/F/12/XD2, amb una dosificació de ciment de 400 kg/m³, fabricat en central. (material) | 0.155 | 100.70 | 15.61 |
| mq06gun010 | h | Gunitadora de formigó per via humida 33 kW. (maquinària) | 0.700 | 14.54 | 10.18 |
| mo043 | h | Oficial 1ª ferrallista. (mà d'obra) | 0.094 | 28.39 | 2.67 |
| mo090 | h | Ajudant ferrallista. (mà d'obra) | 0.099 | 25.25 | 2.50 |
| mo041 | h | Oficial 1ª construcció d'obra civil. (mà d'obra) | 0.619 | 28.42 | 17.59 |
| mo087 | h | Ajudant construcció d'obra civil. (mà d'obra) | 0.262 | 25.28 | 6.62 |
| % | % | Costos directes complementaris | 3 % | 66.14 | 1.98 |
|  |  | Costos directes |  |  | 68.12 |
