# Mènsula de formigó projectat per a vora de piscina amb skimmer

- Propietat de l'arxiu: CYPE INGENIEROS, S.A.
- Format: FIEBDC-3/2002
- Divisa: EUR
- Costos indirectes: 3.00 %
- IVA: 21.00 %

## U Urbanització interior de la parcel·la

### UP Piscines

#### UPG Vasos, mènsules i escales

**UPG030** m³ Mènsula de formigó projectat per a vora de piscina amb skimmer.
Mènsula de formigó projectat per a vora de piscina amb skimmer, realitzada amb formigó HA-30/F/12/XD2, projectat per via humida, i acer UNE-EN 10080 B 500 S, amb una quantia aproximada de 10 kg/m³; encofrat perdut format per maons ceràmics buits, tipus súper maó, per revestir, 50x20x4 cm, i maons ceràmics buits (totxana), per revestir, 29x14x9 cm, amb junts de 10 mm d'espessor, rebuts amb morter de ciment industrial, color gris, M-5, subministrat a granel. Inclús filferro de lligar i separadors.
Criteri de valoració econòmica: El preu inclou l'elaboració de la ferralla (tall, doblegat i conformat d'elements) en taller d'obra i el muntatge en el lloc definitiu de la seva col·locació en obra, però no inclou les canonades de desguàs, els skimmers, els brocs d'impulsió ni la presa del netejafons.
Inclou: Preparació de la superfície de recolzament. Col·locació dels taulers. Seient de la primera filada de maons sobre capa de morter. Col·locació i aplomat de mires de referència. Estesa de fils entre mires. Col·locació dels maons per filades a nivell. Col·locació de les armadures amb separadors homologats. Projecció del formigó en capes successives. Curat del formigó.
Criteri d'amidament de projecte: Volum mesurat sobre les seccions teòriques de l'excavació, segons documentació gràfica de Projecte.
Criteri de mesura d'obra: Es mesurarà el volum teòric executat segons especificacions de Projecte, sense incloure els increments per excessos d'excavació no autoritzats.

| Codi | Ut | Descripció | Rendiment | Preu | Import |
|---|---|---|---|---|---|
| mt04lcg010a | U | Maó ceràmic buit (súper maó), per revestir, 50x20x4 cm, per a ús en fàbrica protegida (peça P), densitat 845 kg/m³, segons UNE-EN 771-1. (material) | 16.667 | 0.46 | 7.67 |
| mt04lcc010c | U | Maó ceràmic buit (totxana), per revestir, 29x14x9 cm, per a ús en fàbrica protegida (peça P), densitat 805 kg/m³, segons UNE-EN 771-1. (material) | 49.261 | 0.35 | 17.24 |
| mt08aaa010a | m³ | Aigua. (material) | 0.004 | 1.50 | 0.01 |
| mt09mif010cb | t | Morter industrial per a obra de paleta, de ciment, color gris, categoria M-5 (resistència a compressió 5 N/mm²), subministrat a granel, segons UNE-EN 998-2. (material) | 0.018 | 50.20 | 0.90 |
| mt07aco020a | U | Separador homologat per fonamentacions. (material) | 10.000 | 0.15 | 1.50 |
| mt07aco010g | kg | Acer en barres corrugades, UNE-EN 10080 B 500 S, subministrat en obra en barres sense elaborar, de varis diàmetres. (material) | 10.500 | 1.22 | 12.81 |
| mt08var050 | kg | Filferro galvanitzat per a lligar, de 1,30 mm de diàmetre. (material) | 0.120 | 1.50 | 0.18 |
| mt10hes200b | m³ | Formigó per projectar, HA-30/F/12/XD2, amb una dosificació de ciment de 400 kg/m³, fabricat en central. (material) | 1.050 | 100.70 | 105.74 |
| mq06mms010 | h | Mesclador continu amb sitja, per a morter industrial en sec, subministrat a granel. (maquinària) | 0.067 | 1.94 | 0.13 |
| mq06gun010 | h | Gunitadora de formigó per via humida 33 kW. (maquinària) | 0.033 | 14.54 | 0.48 |
| op00amo010 |  | Mola o radial. | 1.000 | 0.00 | 0.00 |
| mo041 | h | Oficial 1ª construcció d'obra civil. (mà d'obra) | 0.039 | 28.42 | 1.11 |
| mo087 | h | Ajudant construcció d'obra civil. (mà d'obra) | 0.042 | 25.28 | 1.06 |
| mo043 | h | Oficial 1ª ferrallista. (mà d'obra) | 0.096 | 28.39 | 2.73 |
| mo090 | h | Ajudant ferrallista. (mà d'obra) | 0.108 | 25.25 | 2.73 |
| % | % | Costos directes complementaris | 2 % | 154.29 | 3.09 |
|  |  | Costos directes |  |  | 157.38 |
