# Panell de control per a il·luminació de piscina

- Propietat de l'arxiu: CYPE INGENIEROS, S.A.
- Format: FIEBDC-3/2002
- Divisa: EUR
- Costos indirectes: 3.00 %
- IVA: 21.00 %

## U Urbanització interior de la parcel·la

### UP Piscines

#### UPI Equips d'il·luminació

**UPI011** U Panell de control per a il·luminació de piscina.
Panell de control per a projectors d'il·luminació led de piscina, amb funció per a l'encès i l'apagat, canvi de colors, seqüències, velocitat de les seqüències i temporització de l'apagat dels projectors.
Inclou: Col·locació de la caixa per al quadre. Muntatge dels components. Comprovació del seu correcte funcionament.
Criteri d'amidament de projecte: Nombre d'unitats previstes, segons documentació gràfica de Projecte.
Criteri de mesura d'obra: Es mesurarà el nombre d'unitats realment executades segons especificacions de Projecte.

| Codi | Ut | Descripció | Rendiment | Preu | Import |
|---|---|---|---|---|---|
| mt47pil005a | U | Panell de control per a projectors d'il·luminació led de piscina, amb funció per a l'encès i l'apagat, canvi de colors, seqüències, velocitat de les seqüències i temporització de l'apagat dels projectors. (material) | 1.000 | 133.70 | 133.70 |
| mt34www011 | U | Material auxiliar per instal·lació d'aparells d'il·luminació. (material) | 1.000 | 0.90 | 0.90 |
| mo003 | h | Oficial 1ª electricista. (mà d'obra) | 0.480 | 29.34 | 14.08 |
| mo102 | h | Ajudant electricista. (mà d'obra) | 0.480 | 25.25 | 12.12 |
| % | % | Costos directes complementaris | 2 % | 160.80 | 3.22 |
|  |  | Costos directes |  |  | 164.02 |
