# Regulador de nivell

- Propietat de l'arxiu: CYPE INGENIEROS, S.A.
- Format: FIEBDC-3/2002
- Divisa: EUR
- Costos indirectes: 3.00 %
- IVA: 21.00 %

## U Urbanització interior de la parcel·la

### UP Piscines

#### UPM Complements per a vas de piscina

**UPM015** U Regulador de nivell.
Regulador de nivell de resines termoplàstiques d'ABS, color blanc, amb tapa circular, pressió màxima de treball 2,45 bar. Inclús peces de connexió.
Inclou: Muntatge, connexionat i comprovació del seu correcte funcionament.
Criteri d'amidament de projecte: Nombre d'unitats previstes, segons documentació gràfica de Projecte.
Criteri de mesura d'obra: Es mesurarà el nombre d'unitats realment executades segons especificacions de Projecte.

| Codi | Ut | Descripció | Rendiment | Preu | Import |
|---|---|---|---|---|---|
| mt47ped032a | U | Regulador de nivell de resines termoplàstiques d'ABS, color blanc, amb tapa circular, pressió màxima de treball 2,45 bar, inclús peces de connexió. (material) | 1.000 | 104.18 | 104.18 |
| mo008 | h | Oficial 1ª lampista. (mà d'obra) | 0.180 | 29.34 | 5.28 |
| mo107 | h | Ajudant lampista. (mà d'obra) | 0.180 | 25.25 | 4.55 |
| % | % | Costos directes complementaris | 2 % | 114.01 | 2.28 |
|  |  | Costos directes |  |  | 116.29 |
