# Reixeta per a drenatge

- Propietat de l'arxiu: CYPE INGENIEROS, S.A.
- Format: FIEBDC-3/2002
- Divisa: EUR
- Costos indirectes: 3.00 %
- IVA: 21.00 %

## U Urbanització interior de la parcel·la

### UP Piscines

#### UPM Complements per a vas de piscina

**UPM030** U Reixeta per a drenatge.
Reixeta circular, amb anell suport, per drenatge, de resines termoplàstiques d'ABS, de 200 mm de diàmetre, color blanc, inclús cargols de fixació.
Inclou: Muntatge, connexionat i comprovació del seu correcte funcionament.
Criteri d'amidament de projecte: Nombre d'unitats previstes, segons documentació gràfica de Projecte.
Criteri de mesura d'obra: Es mesurarà el nombre d'unitats realment executades segons especificacions de Projecte.

| Codi | Ut | Descripció | Rendiment | Preu | Import |
|---|---|---|---|---|---|
| mt47ped080a | U | Reixeta circular, amb anell suport, per drenatge, de resines termoplàstiques d'ABS, de 200 mm de diàmetre, color blanc, inclús cargols de fixació. (material) | 1.000 | 14.54 | 14.54 |
| mo107 | h | Ajudant lampista. (mà d'obra) | 0.060 | 25.25 | 1.52 |
| % | % | Costos directes complementaris | 2 % | 16.06 | 0.32 |
|  |  | Costos directes |  |  | 16.38 |
