# Maneguet passamurs

- Propietat de l'arxiu: CYPE INGENIEROS, S.A.
- Format: FIEBDC-3/2002
- Divisa: EUR
- Costos indirectes: 3.00 %
- IVA: 21.00 %

## U Urbanització interior de la parcel·la

### UP Piscines

#### UPM Complements per a vas de piscina

**UPM050** U Maneguet passamurs.
Maneguet passamurs de resines termoplàstiques d'ABS, de 40 mm de diàmetre i 300 mm de longitud, color blanc.
Inclou: Col·locació.
Criteri d'amidament de projecte: Nombre d'unitats previstes, segons documentació gràfica de Projecte.
Criteri de mesura d'obra: Es mesurarà el nombre d'unitats realment executades segons especificacions de Projecte.

| Codi | Ut | Descripció | Rendiment | Preu | Import |
|---|---|---|---|---|---|
| mt47ped090a | U | Maneguet passamurs de resines termoplàstiques d'ABS, de 40 mm de diàmetre i 300 mm de longitud, color blanc. (material) | 1.000 | 15.71 | 15.71 |
| mo008 | h | Oficial 1ª lampista. (mà d'obra) | 0.120 | 29.34 | 3.52 |
| mo107 | h | Ajudant lampista. (mà d'obra) | 0.120 | 25.25 | 3.03 |
| % | % | Costos directes complementaris | 2 % | 22.26 | 0.45 |
|  |  | Costos directes |  |  | 22.71 |
