# Revestiment continu decoratiu de vas de piscina amb microciment

- Propietat de l'arxiu: CYPE INGENIEROS, S.A.
- Format: FIEBDC-3/2002
- Divisa: EUR
- Costos indirectes: 3.00 %
- IVA: 21.00 %

## U Urbanització interior de la parcel·la

### UP Piscines

#### UPU Revestiments continus de microciment

**UPU010** m² Revestiment continu decoratiu de vas de piscina amb microciment.
Revestiment continu decoratiu amb microciment, en vasos de piscina. CAPA BASE: microciment monocomponent hidròfug, color blanc neutre, en dues capes, (1,5 kg/m² cada capa) i malla de fibra de vidre antiàlcalis, de 160 g/m² de massa superficial; prèvia aplicació de líquid netejador, biodegradable. CAPA DECORATIVA: microciment monocomponent hidròfug, acabat llis, color blanc, en dues capes, (1 kg/m² cada capa); prèvia aplicació de líquid netejador, biodegradable. CAPA DE SEGELLAT: protector hidròfug en base aquosa.
Inclou: Neteja de la superfície suport, mitjançant projecció de raig d'aigua a pressió. Humectació de la superfície. Neteja de la superfície suport amb el líquid netejador i posterior raspallat. Aclarit. Aspirat de la superfície. Aplicació de la capa base. Col·locació de la malla embeguda en la capa base. Rascat de les irregularitats existents en la capa base. Neteja de la capa base amb el líquid netejador i posterior raspallat. Aclarit. Aspirat de la superfície. Aplicació de la capa decorativa. Poliment mecànic. Escombrat i aspirat de la superfície. Aplicació de la capa de segellat.
Criteri d'amidament de projecte: Superfície mesurada segons documentació gràfica de Projecte.
Criteri de mesura d'obra: Es mesurarà la superfície realment executada segons especificacions de Projecte.

| Codi | Ut | Descripció | Rendiment | Preu | Import |
|---|---|---|---|---|---|
| mt28mcm010d | l | Líquid netejador, biodegradable, per a aplicar amb polvoritzador, per a l'eliminació de sals solubles i eflorescències. (material) | 0.400 | 4.03 | 1.61 |
| mt28mcm030d | kg | Microciment monocomponent hidròfug, color blanc neutre, compost de ciment, àrids seleccionats i additius, com capa base, previ pastat amb aigua, per a aplicar amb plana metàl·lica. (material) | 3.000 | 4.07 | 12.21 |
| mt28mcm060f | m² | Malla de fibra de vidre antiàlcalis, de 160 g/m² de massa superficial i de 1x50 m, per armar microciments. (material) | 1.050 | 1.73 | 1.82 |
| mt28mcm020dW1b | kg | Microciment monocomponent hidròfug, acabat llis, color blanc, compost de ciment, àrids seleccionats i additius, com capa decorativa, previ pastat amb aigua, per a aplicar amb plana metàl·lica. (material) | 2.000 | 5.48 | 10.96 |
| mt08aaa010a | m³ | Aigua. (material) | 0.004 | 1.50 | 0.01 |
| mt28mcm040d | l | Protector hidròfug en base aquosa, amb efecte antifloridura i prevenció d'eflorescències, permeable al vapor d'aigua i amb alta resistència a agents atmosfèrics i a cicles de congelació i desglaç, per a tractament superficial hidrofugant, aplicat en suports porosos amb remolinador d'esponja gruixuda. (material) | 0.050 | 6.89 | 0.34 |
| mq08lch020a | h | Equip de raig d'aigua a pressió. (maquinària) | 0.104 | 5.77 | 0.60 |
| mo020 | h | Oficial 1ª construcció. (mà d'obra) | 0.839 | 28.42 | 23.84 |
| mo113 | h | Peó ordinari construcció. (mà d'obra) | 1.623 | 23.81 | 38.64 |
| % | % | Costos directes complementaris | 2 % | 90.03 | 1.80 |
|  |  | Costos directes |  |  | 91.83 |
