# Informe de resultats de l'assaig amb escleròmetre

- Propietat de l'arxiu: CYPE INGENIEROS, S.A.
- Format: FIEBDC-3/2002
- Divisa: EUR
- Costos indirectes: 3.00 %
- IVA: 21.00 %

## X Control de qualitat i assaigs

### XE Estructures de formigó

#### XEI Assaigs informatius

**XEI115** U Informe de resultats de l'assaig amb escleròmetre.
Informe sobre els resultats obtinguts a l'assaig amb escleròmetre, realitzat per laboratori acreditat en l'àrea tècnica corresponent.
Inclou: Emissió de l'informe de resultats.
Criteri d'amidament de projecte: Nombre d'unitats previstes, segons documentació del Pla de control de qualitat.

| Codi | Ut | Descripció | Rendiment | Preu | Import |
|---|---|---|---|---|---|
| mt49tei030b | U | Informe de reconeixement sobre els resultats obtinguts en assaig amb escleròmetre, realitzat per laboratori acreditat a l'àrea tècnica corresponent. (material) | 1.000 | 172.79 | 172.79 |
| % | % | Costos directes complementaris | 2 % | 172.79 | 3.46 |
|  |  | Costos directes |  |  | 176.25 |
