# Assaig de malles electrosoldades de cada diàmetre

- Propietat de l'arxiu: CYPE INGENIEROS, S.A.
- Format: FIEBDC-3/2002
- Divisa: EUR
- Costos indirectes: 3.00 %
- IVA: 21.00 %

## X Control de qualitat i assaigs

### XE Estructures de formigó

#### XEM Malles electrosoldades

**XEM020** U Assaig de malles electrosoldades de cada diàmetre.
Assaig a realitzar en laboratori acreditat en l'àrea tècnica corresponent, sobre una mostra d'una malla electrosoldada de cada diàmetre diferent, agafada en obra, per la determinació dels següents característiques mecàniques: límit elàstic, càrrega de ruptura, allargament de ruptura i allargament sota càrrega màxima segons UNE-EN ISO 15630-2. Fins i tot desplaçament a obra, presa de mostra i informi de resultats.
Inclou: Desplaçament a obra. Presa de mostres. Realització dels assajos. Redacció d'informe dels resultats dels assajos realitzats.
Criteri d'amidament de projecte: Assaig a realitzar, segons documentació del Pla de control de qualitat.

| Codi | Ut | Descripció | Rendiment | Preu | Import |
|---|---|---|---|---|---|
| mt49arm060 | U | Assaig per determinar les següents característiques mecàniques: el límit elàstic, la càrrega de ruptura, l'allargament de ruptura i l'allargament sota càrrega màxima sobre una mostra d'una malla electrosoldada de cada diàmetre diferent segons UNE-EN ISO 15630-2, inclús desplaçament a obra, presa de mostra i informe de resultats. (material) | 1.000 | 52.87 | 52.87 |
| % | % | Costos directes complementaris | 2 % | 52.87 | 1.06 |
|  |  | Costos directes |  |  | 53.93 |
