# Informe de resultats de l'assaig Blower Door

- Propietat de l'arxiu: CYPE INGENIEROS, S.A.
- Format: FIEBDC-3/2002
- Divisa: EUR
- Costos indirectes: 3.00 %
- IVA: 21.00 %

## X Control de qualitat i assaigs

### XF Eficiència energètica

#### XFB Blower Door

**XFB020** U Informe de resultats de l'assaig Blower Door.
Informe de resultats de l'assaig Blower Door, en habitatge unifamiliar de fins a 100 m² de superfície útil, durant l'execució de l'obra, un cop tancada l'envolupant, mètode B segons UNE-EN 13829, realitzat per tècnic qualificat.
Inclou: Emissió de l'informe de resultats.
Criteri d'amidament de projecte: Nombre d'unitats previstes, segons documentació del Pla de control de qualitat.

| Codi | Ut | Descripció | Rendiment | Preu | Import |
|---|---|---|---|---|---|
| mt49reh020aa | U | Informe de resultats de l'assaig Blower Door, en habitatge unifamiliar de fins a 100 m² de superfície útil, durant l'execució de l'obra, un cop tancada l'envolupant, mètode B segons UNE-EN 13829, realitzat per tècnic qualificat. (material) | 1.000 | 100.00 | 100.00 |
| % | % | Costos directes complementaris | 2 % | 100.00 | 2.00 |
|  |  | Costos directes |  |  | 102.00 |
