# Assaig per a la determinació de l'aïllament acústic

- Propietat de l'arxiu: CYPE INGENIEROS, S.A.
- Format: FIEBDC-3/2002
- Divisa: EUR
- Costos indirectes: 3.00 %
- IVA: 21.00 %

## X Control de qualitat i assaigs

### XN Acústica

#### XNR Soroll aeri i d'impacte

**XNR010** U Assaig per a la determinació de l'aïllament acústic.
Assaigs per l'amidament de l'aïllament acústic a soroll aeri i d'impacte. Soroll aeri: en separació entre àrea protegida i d'activitat segons UNE-EN ISO 140-4, en separació entre àrea protegida i qualsevol altra segons UNE-EN ISO 140-4, en separació entre àrea habitable i qualsevol altra segons UNE-EN ISO 140-4, en element horitzontal segons UNE-EN ISO 140-4, en façana segons UNE-EN ISO 140-5. Soroll d'impacte: en element horitzontal segons UNE-EN ISO 140-7. Fins i tot desplaçament a obra i informe de resultats.
Inclou: Desplaçament a obra. Realització d'assaigs "in situ".
Criteri d'amidament de projecte: Assaig a realitzar, segons documentació del Pla de control de qualitat.

| Codi | Ut | Descripció | Rendiment | Preu | Import |
|---|---|---|---|---|---|
| mt49des030 | U | Desplaçament de personal i equip a obra per a la realització d'assajos d'aïllament acústic. (material) | 1.000 | 150.00 | 150.00 |
| mt49ais010a | U | Assaig per a l'amidament d'aïllament acústic a soroll aeri entre locals, segons UNE-EN ISO 140-4. (material) | 4.000 | 120.20 | 480.80 |
| mt49ais010b | U | Assaig per a l'amidament d'aïllament acústic a soroll aeri a façana, segons UNE-EN ISO 140-5. (material) | 1.000 | 120.20 | 120.20 |
| mt49ais010c | U | Assaig per a l'amidament d'aïllament acústic a soroll d'impacte a element horitzontal, segons UNE-EN ISO 140-7. (material) | 1.000 | 120.20 | 120.20 |
| mt49ais020 | U | Informe de resultats dels assajos d'aïllament acústic. (material) | 1.000 | 180.00 | 180.00 |
| % | % | Costos directes complementaris | 2 % | 1051.20 | 21.02 |
|  |  | Costos directes |  |  | 1072.22 |
