# Prova de càrrega de biguetes

- Propietat de l'arxiu: CYPE INGENIEROS, S.A.
- Format: FIEBDC-3/2002
- Divisa: EUR
- Costos indirectes: 3.00 %
- IVA: 21.00 %

## X Control de qualitat i assaigs

### XP Prefabricats de formigó

#### XPV Biguetes

**XPV010** U Prova de càrrega de biguetes.
Prova de càrrega a realitzar en obra, sobre una bigueta de formigó, per a la determinació del moment de ruptura segons Codi Estructural. Inclús desplaçament a obra i informe de resultats.
Inclou: Desplaçament a obra. Realització dels assajos. Redacció d'informe dels resultats dels assajos realitzats.
Criteri d'amidament de projecte: Assaig a realitzar, segons documentació del Pla de control de qualitat.

| Codi | Ut | Descripció | Rendiment | Preu | Import |
|---|---|---|---|---|---|
| mt49vig010 | U | Prova de càrrega per determinar la càrrega de ruptura d'una bigueta de formigó, segons Codi Estructural. (material) | 1.000 | 141.11 | 141.11 |
| % | % | Costos directes complementaris | 2 % | 141.11 | 2.82 |
|  |  | Costos directes |  |  | 143.93 |
