# Prova de servei de coberta

- Propietat de l'arxiu: CYPE INGENIEROS, S.A.
- Format: FIEBDC-3/2002
- Divisa: EUR
- Costos indirectes: 3.00 %
- IVA: 21.00 %

## X Control de qualitat i assaigs

### XR Proves de servei

#### XRQ Cobertes

**XRQ010** U Prova de servei de coberta.
Prova de servei a realitzar per laboratori acreditat a l'àrea tècnica corresponent, per comprovar l'estanquitat d'una coberta plana de fins a 100 m² de superfície mitjançant inundació de tota la seva superfície. Fins i tot desplaçament a obra i informe de resultats.
Inclou: Desplaçament a obra. Realització de la prova. Redacció d'informe del resultat de la prova realitzada.
Criteri d'amidament de projecte: Prova a realitzar, segons documentació del Pla de control de qualitat.
Criteri de mesura d'obra: Es mesurarà el nombre de proves realitzades per laboratori acreditat segons especificacions de Projecte.

| Codi | Ut | Descripció | Rendiment | Preu | Import |
|---|---|---|---|---|---|
| mt49prs010ad | U | Prova de servei per comprovar l'estanquitat d'una coberta plana de fins a 100 m² de superfície, mitjançant inundació, inclús desplaçament a obra i informe de resultats. (material) | 1.000 | 252.59 | 252.59 |
| % | % | Costos directes complementaris | 2 % | 252.59 | 5.05 |
|  |  | Costos directes |  |  | 257.64 |
