# Reconeixement mèdic anual

- Propietat de l'arxiu: CYPE INGENIEROS, S.A.
- Format: FIEBDC-3/2002
- Divisa: EUR
- Costos indirectes: 3.00 %
- IVA: 21.00 %

## Y Seguretat i salut

### YM Medicina preventiva i primers auxilis

#### YMR Reconeixements mèdics

**YMR010** U Reconeixement mèdic anual.
Reconeixement mèdic obligatori anual al treballador.
Criteri de valoració econòmica: El preu inclou la pèrdua d'hores de treball per part del treballador de l'empresa, degut al desplaçament des del centre de treball al Centre Mèdic (Mutua d'Accidents) per a realitzar el pertinent reconeixement mèdic.
Criteri d'amidament de projecte: Nombre d'unitats previstes, segons Estudi o Estudi Bàsic de Seguretat i Salut.
Criteri de mesura d'obra: S'amidarà el nombre d'unitats realment realitzades segons especificacions d'Estudi o Estudi Bàsic de Seguretat i Salut.

| Codi | Ut | Descripció | Rendiment | Preu | Import |
|---|---|---|---|---|---|
| mt50man010 | U | Reconeixement mèdic obligatori anual al treballador. (material) | 1.000 | 147.17 | 147.17 |
| % | % | Costos directes complementaris | 2 % | 147.17 | 2.94 |
|  |  | Costos directes |  |  | 150.11 |
