# Lloguer de plataforma motoritzada

- Propietat de l'arxiu: CYPE Ingenieros S.A.
- Format: FIEBDC-3/2016
- Programa: Generador de preus de la construcció. CYPE Ingenieros, S.A.
- Data: 11/03/2024
- Divisa: EUR
- Costos indirectes: 3 %
- IVA: 21 %

## 0 Actuacions prèvies

### 0X Bastides i maquinària d'elevació

#### 0XA Bastides

**0XA114** U Lloguer de plataforma motoritzada.
Lloguer, durant 30 dies naturals, de plataforma motoritzada monomàstil, de 10 m de longitud i 150 m d'altura màxima, amb capacitat de càrrega de 1500 kg, constituïda per estructura amb perfils de secció quadrada, d'acer galvanitzat en calent, formant un màstil per trams d'1,5 m, amb corrons de guiat metàl·lics, de superfície de contacte plana, i motor de doble accionament de 4,4 kW; plataforma metàl·lica, d'acer galvanitzat antilliscant i autodrenant, independent de l'estructura de suport, amb sistema d'anivellació automàtica, i prolongacions telescòpiques que permeten ampliar l'ample de la plataforma de treball d'1,4 a 3,2 m, per a execució de façana.
Inclou: Revisió periòdica per a garantir la seva estabilitat i condicions de seguretat.
Criteri d'amidament de projecte: Nombre d'unitats previstes, segons documentació gràfica de Projecte.
Criteri de mesura d'obra: Amortització en forma de lloguer diari, segons condicions definides en el contracte subscrit amb l'empresa suministradora.

| Codi | Ut | Descripció | Rendiment | Preu | Import |
|---|---|---|---|---|---|
| mq13ats070a | U | Lloguer diari de plataforma motoritzada monomàstil, de 10 m de longitud i 150 m d'altura màxima de treball, amb 1500 kg de capacitat de càrrega, constituïda per estructura amb perfils de secció quadrada, d'acer galvanitzat en calent, formant un màstil per trams d'1,5 m, amb corrons de guiat metàl·lics, de superfície de contacte plana, i motor de doble accionament de 4,4 kW; plataforma metàl·lica, d'acer galvanitzat antilliscant i autodrenant, independent de l'estructura de suport, amb sistema d'anivellació automàtica, i prolongacions telescòpiques que permeten ampliar l'ample de la plataforma de treball d'1,4 a 3,2 m, per a execució de façana; inclús mecanisme de final de carrera per limitar els pals finals, sistema de parada d'emergència amb dispositiu manual de descens i sirena acústica de maniobra. (maquinària) | 30 | 6.91 | 207.300 |
| % | % | Costos directes complementaris | 2 % | 207.300 | 4.146 |
|  |  | Costos directes |  |  | 211.446 |
