# Transport i retirada de plataforma suspesa

- Propietat de l'arxiu: CYPE Ingenieros S.A.
- Format: FIEBDC-3/2016
- Programa: Generador de preus de la construcció. CYPE Ingenieros, S.A.
- Data: 11/03/2024
- Divisa: EUR
- Costos indirectes: 3 %
- IVA: 21 %

## 0 Actuacions prèvies

### 0X Bastides i maquinària d'elevació

#### 0XA Bastides

**0XA125** U Transport i retirada de plataforma suspesa.
Transport a obra i retirada de plataforma suspesa d'accionament manual, de 2 m de longitud, formada per un o més mòduls de 90 cm d'amplada, per treballar en paraments verticals de fins a 30 m d'altura, composta per entornpeu, baranes, aparell elevador, cables i estructura de suspensió, sistema anticaigudes, pescants de suspensió i altres dispositius de seguretat.
Criteri d'amidament de projecte: Nombre d'unitats previstes, segons documentació gràfica de Projecte.
Criteri de mesura d'obra: Es mesurarà el nombre d'unitats realment executades segons especificacions de Projecte.

| Codi | Ut | Descripció | Rendiment | Preu | Import |
|---|---|---|---|---|---|
| mq13ats110a | U | Transport a obra i retirada de plataforma suspesa d'accionament manual, de 2 m de longitud, formada per un o més mòduls de 90 cm d'amplada, per treballar en paraments verticals de fins a 30 m d'altura, composta per entornpeu, baranes, aparell elevador, cables i estructura de suspensió, sistema anticaigudes, pescants de suspensió i altres dispositius de seguretat. (maquinària) | 1 | 224 | 224.000 |
| % | % | Costos directes complementaris | 2 % | 224.000 | 4.480 |
|  |  | Costos directes |  |  | 228.480 |
