# Suport metàl·lic per a recolzament d'element estructural en piló roscat metàl·lic d'una hèlix

- Propietat de l'arxiu: CYPE Ingenieros S.A.
- Format: FIEBDC-3/2016
- Programa: Generador de preus de la construcció. CYPE Ingenieros, S.A.
- Data: 01/10/2024
- Divisa: EUR
- Costos indirectes: 3 %
- IVA: 21 %

## C Fonamentacions

### CP Profundes

#### CPR Pilons roscats

**CPR020** U Suport metàl·lic per a recolzament d'element estructural en piló roscat metàl·lic d'una hèlix.
Suport en U d'acer galvanitzat de 7 mm d'espessor i 90 mm d'altura, de 100x100 mm a la zona a connectar, amb peça circular de connexió a piló roscat metàl·lic, per a recolzament d'element estructural en piló roscat metàl·lic d'una hèlix. Inclús fixacions mecàniques.
Inclou: Fixació del suport al piló roscat.
Criteri d'amidament de projecte: Nombre d'unitats previstes, segons documentació gràfica de Projecte.
Criteri de mesura d'obra: Es mesurarà el nombre d'unitats realment executades segons especificacions de Projecte.

| Codi | Ut | Descripció | Rendiment | Preu | Import |
|---|---|---|---|---|---|
| mt07pir020aa | U | Suport en U d'acer galvanitzat de 7 mm d'espessor i 90 mm d'altura, de 100x100 mm a la zona a connectar, amb peça circular de connexió a piló roscat metàl·lic, per a recolzament d'element estructural en piló roscat metàl·lic d'una hèlix. Inclús fixacions mecàniques. (material) | 1 | 27.83 | 27.830 |
| mo042 | h | Oficial 1ª estructurista. (mà d'obra) | 0.12 | 28.39 | 3.407 |
| mo089 | h | Ajudant estructurista. (mà d'obra) | 0.06 | 25.25 | 1.515 |
| % | % | Costos directes complementaris | 2 % | 32.752 | 0.655 |
|  |  | Costos directes |  |  | 33.407 |

Residus:
- col·locació: mt07pir020aa; factor de residu 1

## Recursos

**mt07pir020aa** U Suport en U d'acer galvanitzat de 7 mm d'espessor i 90 mm d'altura
Dades tècniques: Cost energètic 12.148 MJ; Emissió de CO2 1.239 kg; Codi LER 17 04 05; Massa de l'element 0.484 kg; Volum 0.00023 m3
