# Piló roscat metàl·lic amb forma de cargol "KRINNER"

- Propietat de l'arxiu: CYPE Ingenieros S.A.
- Format: FIEBDC-3/2016
- Programa: Generador de preus de la construcció. CYPE Ingenieros, S.A.
- Data: 11/03/2024
- Divisa: EUR
- Costos indirectes: 3 %
- IVA: 21 %

## C Fonamentacions

### CP Profundes

#### CPR Pilons roscats

**CPR033** U Piló roscat metàl·lic amb forma de cargol "KRINNER".
Piló roscat metàl·lic amb forma de caragol M89x1300 - M24 "KRINNER", reutilitzable, amb capacitat de càrrega màxima a compressió de 35 kN, amb fust de tub d'acer galvanitzat de 88,90 mm de diàmetre exterior i 1300 mm de longitud, i platina hexagonal amb trepant central, per a recolzament d'element estructural en piló roscat metàl·lic, caragolat directament en sòl de sorra semidensa sense perforació prèvia.
Inclou: Replanteig i traçat de l'eix del piló. Acoblament del piló a l'equip de cargolat. Cargolat del piló. Desacoblament del piló de l'equip de cargolat. Replanteig, marcat i tall de la part sobrant del piló roscat.
Criteri d'amidament de projecte: Nombre d'unitats previstes, segons documentació gràfica de Projecte.
Criteri de mesura d'obra: Es mesurarà el nombre d'unitats realment executades segons especificacions de Projecte.

| Codi | Ut | Descripció | Rendiment | Preu | Import |
|---|---|---|---|---|---|
| mt07pir011ddb | U | Piló roscat metàl·lic amb forma de caragol M89x1300 - M24 "KRINNER", reutilitzable, amb capacitat de càrrega màxima a compressió de 35 kN, amb fust de tub d'acer galvanitzat de 88,9 mm de diàmetre exterior i 1300 mm de longitud, i platina hexagonal amb trepant central, per a recolzament d'element estructural en piló roscat metàl·lic, segons UNE-EN ISO 1461. (material) | 1 | 115.5 | 115.500 |
| mq03pir060 | h | Equip complet manual elèctric "KRINNER" per a cargolat de pilons roscats. (maquinària) | 0.2 | 31 | 6.200 |
| mo042 | h | Oficial 1ª estructurista. (mà d'obra) | 0.24 | 28.39 | 6.814 |
| mo089 | h | Ajudant estructurista. (mà d'obra) | 0.24 | 25.25 | 6.060 |
| % | % | Costos directes complementaris | 2 % | 134.574 | 2.691 |
|  |  | Costos directes |  |  | 137.265 |

Residus:
- col·locació: mt07pir011ddb; factor de residu 1

## Recursos

**mt07pir011ddb** U Piló roscat metàl·lic amb forma de caragol M89x1300 - M24 "KRINNER"
Dades tècniques: Cost energètic 288.650 MJ; Emissió de CO2 29.440 kg; Codi LER 17 04 05; Massa de l'element 11.5 kg; Volum 0.005476 m3
