# Piló roscat metàl·lic d'una hèlix

- Propietat de l'arxiu: CYPE Ingenieros S.A.
- Format: FIEBDC-3/2016
- Programa: Generador de preus de la construcció. CYPE Ingenieros, S.A.
- Data: 11/03/2024
- Divisa: EUR
- Costos indirectes: 3 %
- IVA: 21 %

## C Fonamentacions

### CP Profundes

#### CPR Pilons roscats

**CPR010** m Piló roscat metàl·lic d'una hèlix.
Piló roscat metàl·lic d'una hèlix, reutilitzable, amb capacitat de càrrega màxima a compressió de 150 kN, amb fust de tub d'acer galvanitzat de 90 mm de diàmetre exterior i 5,5 mm de gruix, cargolat directament en el terreny sense perforació prèvia.
Criteri de valoració econòmica: El preu no inclou el suport metàl·lic per a recolzament de l'element estructural.
Inclou: Replanteig i traçat de l'eix del piló. Acoblament del piló a l'equip de cargolat. Cargolat del piló. Desacoblament del piló de l'equip de cargolat. Replanteig, marcat i tall de la part sobrant del piló roscat.
Criteri d'amidament de projecte: Longitud mesurada segons documentació gràfica de Projecte, des de la punta fins a la cara inferior del suport metàl·lic utilitzat per al recolzament de l'element estructural.
Criteri de mesura d'obra: Es mesurarà la longitud de l'estaca realment executada segons especificacions de Projecte, des de la punta fins a la cara inferior del suport metàl·lic utilitzat per al recolzament de l'element estructural.

| Codi | Ut | Descripció | Rendiment | Preu | Import |
|---|---|---|---|---|---|
| mt07pir010a | m | Piló roscat metàl·lic d'una hèlix, reutilitzable, amb capacitat de càrrega màxima a compressió de 150 kN, amb fust de tub d'acer galvanitzat de 90 mm de diàmetre exterior i 5,5 mm de gruix. (material) | 1 | 82.28 | 82.280 |
| mq03pir030 | h | Equip complet per a cargolat de pilons roscats. (maquinària) | 0.2 | 74.49 | 14.898 |
| mo042 | h | Oficial 1ª estructurista. (mà d'obra) | 0.24 | 28.39 | 6.814 |
| mo089 | h | Ajudant estructurista. (mà d'obra) | 0.24 | 25.25 | 6.060 |
| % | % | Costos directes complementaris | 2 % | 110.052 | 2.201 |
|  |  | Costos directes |  |  | 112.253 |

Residus:
- col·locació: mt07pir010a; factor de residu 1

## Recursos

**mt07pir010a** m Piló roscat metàl·lic d'una hèlix
Dades tècniques: Cost energètic 95.380 MJ; Emissió de CO2 9.728 kg; Codi LER 17 04 05; Massa de l'element 3.8 kg; Volum 0.00181 m3
