# Demolició parcial d'edifici

- Propietat de l'arxiu: CYPE Ingenieros S.A.
- Format: FIEBDC-3/2016
- Programa: Generador de preus de la construcció. CYPE Ingenieros, S.A.
- Data: 11/03/2024
- Divisa: EUR
- Costos indirectes: 3 %
- IVA: 21 %

## D Demolicions

### DC Edifici

#### DCP Demolició parcial

**DCP010** m³ Demolició parcial d'edifici.
Demolició parcial, element a element, amb mitjans manuals i mecànics, d'edifici de més de 250 m³ de volum, aïllat, amb una altura edificada d'entre 8 i 12 m i una superfície mitjana d'entre 500 i 1000 m², i càrrega mecànica sobre camió o contenidor. L'edifici presenta una estructura de formigó i el seu estat de conservació es normal, a la vista dels estudis previs realitzats.
Criteri de valoració econòmica: El preu no inclou la demolició de la fonamentació, la demolició de la solera ni el cànon d'abocament per lliurament de residus a gestor autoritzat.
Inclou: Demolició element a element, amb l'apuntalament provisional que sigui necessari. Fragmentació dels enderrocs en peces manejables. Retirada i arreplegat de enderrocs. Neteja de les restes de l'obra. Càrrega mecànica d'enderrocs sobre camió o contenidor.
Criteri d'amidament de projecte: Volum mesurat segons documentació gràfica de Projecte.
Criteri de mesura d'obra: S'amidarà el volum realment enderrocat segons especificacions de Projecte.

| Codi | Ut | Descripció | Rendiment | Preu | Import |
|---|---|---|---|---|---|
| mq05mai030 | h | Martell pneumàtic. (maquinària) | 0.059 | 4.57 | 0.270 |
| mq05pdm010b | h | Compressor portàtil elèctric 5 m³/min de cabal. (maquinària) | 0.03 | 7.73 | 0.232 |
| mq01pan010f | h | Pala carregadora sobre pneumàtics de 220 kW/4 m³. (maquinària) | 0.061 | 75.04 | 4.577 |
| mq01exc030a | h | Retroexcavadora sobre cadenes, de 118 kW, amb cisalla de demolició. (maquinària) | 0.079 | 112.35 | 8.876 |
| mq08sol010 | h | Equip d'oxitall, amb acetilè com combustible i oxigen com comburent. (maquinària) | 0.046 | 8.25 | 0.380 |
| mo019 | h | Oficial 1ª soldador. (mà d'obra) | 0.055 | 28.86 | 1.587 |
| mo020 | h | Oficial 1ª construcció. (mà d'obra) | 0.055 | 28.42 | 1.563 |
| mo113 | h | Peó ordinari construcció. (mà d'obra) | 0.218 | 23.81 | 5.191 |
| % | % | Costos directes complementaris | 2 % | 22.676 | 0.454 |
|  |  | Costos directes |  |  | 23.130 |

Residus:
- demolició: ruo010408 Residus de grava i roques triturades diferents dels esmentats en el codi 01 04 07. (component de residu); rendiment 1.924 kg; Codi LER 01 04 08; Massa de l'element 1 kg; Volum 0.000667 m3
- demolició: ruo170101 Formigó (formigons, morters i prefabricats). (component de residu); rendiment 76.785 kg; Codi LER 17 01 01; Massa de l'element 1 kg; Volum 0.000667 m3
- demolició: ruo170102 Maons. (component de residu); rendiment 19.327 kg; Codi LER 17 01 02; Massa de l'element 1 kg; Volum 0.0008 m3
- demolició: ruo170103 Teules i materials ceràmics. (component de residu); rendiment 1.757 kg; Codi LER 17 01 03; Massa de l'element 1 kg; Volum 0.0008 m3
- demolició: ruo170201 Fusta. (component de residu); rendiment 0.24 kg; Codi LER 17 02 01; Massa de l'element 1 kg; Volum 0.000909 m3
- demolició: ruo170202 Vidre. (component de residu); rendiment 0.15 kg; Codi LER 17 02 02; Massa de l'element 1 kg; Volum 0.001 m3
- demolició: ruo170203 Plàstic. (component de residu); rendiment 0.08 kg; Codi LER 17 02 03; Massa de l'element 1 kg; Volum 0.001667 m3
- demolició: ruo170302 Barreges bituminoses diferents de les especificades en el codi 17 03 01. (component de residu); rendiment 0.1 kg; Codi LER 17 03 02; Massa de l'element 1 kg; Volum 0.001 m3
- demolició: ruo170407 Metalls mesclats. (component de residu); rendiment 1.36 kg; Codi LER 17 04 07; Massa de l'element 1 kg; Volum 0.000667 m3
- demolició: ruo170504 Terra i pedres diferents de les especificades en el codi 17 05 03. (component de residu); rendiment 2.886 kg; Codi LER 17 05 04; Massa de l'element 1 kg; Volum 0.000625 m3
- demolició: ruo170802 Materials de construcció a partir de guix diferents dels especificats en el codi 17 08 01. (component de residu); rendiment 5.271 kg; Codi LER 17 08 02; Massa de l'element 1 kg; Volum 0.001 m3
- demolició: ruo170904 Residus barrejats de construcció i demolició diferents dels especificats en els codis 17 09 01, 17 09 02 i 17 09 03. (component de residu); rendiment 1.04 kg; Codi LER 17 09 04; Massa de l'element 1 kg; Volum 0.000667 m3
