# Desmuntatge de pilar de fosa

- Propietat de l'arxiu: CYPE Ingenieros S.A.
- Format: FIEBDC-3/2016
- Programa: Generador de preus de la construcció. CYPE Ingenieros, S.A.
- Data: 11/03/2024
- Divisa: EUR
- Costos indirectes: 3 %
- IVA: 21 %

## D Demolicions

### DE Estructures

#### DEA Acer

**DEA031** m³ Desmuntatge de pilar de fosa.
Desmuntatge de pilar de fosa, de fins a 3 m de longitud mitja, amb equip de oxitall, i càrrega mecànica sobre camió o contenidor.
Inclou: Desmuntatge de l'element. Retirada i apilament del material desmuntat. Neteja de les restes de l'obra. Càrrega mecànica del material desmuntat i restes de l'obra sobre camió o contenidor.
Criteri d'amidament de projecte: Volum mesurat segons documentació gràfica de Projecte.
Criteri de mesura d'obra: S'amidarà el volum realment desmuntat segons especificacions de Projecte.

| Codi | Ut | Descripció | Rendiment | Preu | Import |
|---|---|---|---|---|---|
| mo047 | h | Oficial 1ª muntador d'estructura metàl·lica. (mà d'obra) | 1.648 | 28.39 | 46.787 |
| mo094 | h | Ajudant muntador d'estructura metàl·lica. (mà d'obra) | 1.648 | 25.25 | 41.612 |
| % | % | Costos directes complementaris | 2 % | 88.399 | 1.768 |
|  |  | Costos directes |  |  | 90.167 |

Residus:
- demolició: ruo170405 Ferro i acer. (component de residu); rendiment 7800 kg; Codi LER 17 04 05; Massa de l'element 1 kg; Volum 0.000476 m3
