# Demolició de cèrcol, nervi "in situ" o biga de formigó armat

- Propietat de l'arxiu: CYPE Ingenieros S.A.
- Format: FIEBDC-3/2016
- Programa: Generador de preus de la construcció. CYPE Ingenieros, S.A.
- Data: 11/03/2024
- Divisa: EUR
- Costos indirectes: 3 %
- IVA: 21 %

## D Demolicions

### DE Estructures

#### DEH Formigó

**DEH050** m³ Demolició de cèrcol, nervi "in situ" o biga de formigó armat.
Demolició de cèrcol de formigó armat, amb mitjans manuals, martell pneumàtic i equip de oxitall, i càrrega manual sobre camió o contenidor.
Inclou: Demolició de l'element. Cort de les armadures. Fragmentació dels enderrocs en peces manejables. Retirada i arreplegat de enderrocs. Neteja de les restes de l'obra. Càrrega manual d'enderrocs sobre camió o contenidor.
Criteri d'amidament de projecte: Volum mesurat segons documentació gràfica de Projecte.
Criteri de mesura d'obra: S'amidarà el volum realment enderrocat segons especificacions de Projecte.

| Codi | Ut | Descripció | Rendiment | Preu | Import |
|---|---|---|---|---|---|
| mq05mai030 | h | Martell pneumàtic. (maquinària) | 5.5 | 4.57 | 25.135 |
| mq05pdm110 | h | Compressor portàtil dièsel mitja pressió 10 m³/min. (maquinària) | 2.75 | 7.75 | 21.313 |
| mq08sol010 | h | Equip d'oxitall, amb acetilè com combustible i oxigen com comburent. (maquinària) | 1.25 | 8.25 | 10.313 |
| mo019 | h | Oficial 1ª soldador. (mà d'obra) | 1.499 | 28.86 | 43.261 |
| mo112 | h | Peó especialitzat construcció. (mà d'obra) | 6.594 | 24.59 | 162.146 |
| mo113 | h | Peó ordinari construcció. (mà d'obra) | 5.395 | 23.81 | 128.455 |
| % | % | Costos directes complementaris | 2 % | 390.623 | 7.812 |
|  |  | Costos directes |  |  | 398.435 |

Residus:
- demolició: ruo170101 Formigó (formigons, morters i prefabricats). (component de residu); rendiment 2300 kg; Codi LER 17 01 01; Massa de l'element 1 kg; Volum 0.000667 m3
- demolició: ruo170203 Plàstic. (component de residu); rendiment 0.03 kg; Codi LER 17 02 03; Massa de l'element 1 kg; Volum 0.001667 m3
- demolició: ruo170405 Ferro i acer. (component de residu); rendiment 150 kg; Codi LER 17 04 05; Massa de l'element 1 kg; Volum 0.000476 m3
