# Aixecat de folrat interior d'armari encastat, de fusta

- Propietat de l'arxiu: CYPE Ingenieros S.A.
- Format: FIEBDC-3/2016
- Programa: Generador de preus de la construcció. CYPE Ingenieros, S.A.
- Data: 11/03/2024
- Divisa: EUR
- Costos indirectes: 3 %
- IVA: 21 %

## D Demolicions

### DL Fusteria, vidres i proteccions solars

#### DLA Armaris

**DLA040** m² Aixecat de folrat interior d'armari encastat, de fusta.
Aixecat de folrat interior d'armari encastat, de fusta, sense deteriorar el parament al que està subjecte, i càrrega manual sobre camió o contenidor.
Inclou: Aixecat de l'element. Retirada i apilament del material aixecat. Neteja de les restes de l'obra. Càrrega manual del material aixecat i restes de l'obra sobre camió o contenidor.
Criteri d'amidament de projecte: Superfície mesurada segons documentació gràfica de Projecte.
Criteri de mesura d'obra: S'amidarà la superfície realment desmuntada segons especificacions de Projecte.

| Codi | Ut | Descripció | Rendiment | Preu | Import |
|---|---|---|---|---|---|
| mo113 | h | Peó ordinari construcció. (mà d'obra) | 0.629 | 23.81 | 14.976 |
| mo112 | h | Peó especialitzat construcció. (mà d'obra) | 0.629 | 24.59 | 15.467 |
| % | % | Costos directes complementaris | 2 % | 30.443 | 0.609 |
|  |  | Costos directes |  |  | 31.052 |
