# Desmuntatge de porta de vidre trempat

- Propietat de l'arxiu: CYPE Ingenieros S.A.
- Format: FIEBDC-3/2016
- Programa: Generador de preus de la construcció. CYPE Ingenieros, S.A.
- Data: 11/03/2024
- Divisa: EUR
- Costos indirectes: 3 %
- IVA: 21 %

## D Demolicions

### DL Fusteria, vidres i proteccions solars

#### DLV Vidres

**DLV070** U Desmuntatge de porta de vidre trempat.
Desmuntatge amb mitjans manuals de porta de vidre trempat de 2090x796 mm de gruix, sense deteriorar els elements constructius als quals se subjecta, i càrrega manual sobre camió o contenidor.
Criteri de valoració econòmica: El preu inclou el desmuntatge dels accessoris i de les ferramentes.
Inclou: Desmuntatge de l'element. Retirada i apilament del material desmuntat. Neteja de les restes de l'obra. Càrrega manual del material desmuntat i restes de l'obra sobre camió o contenidor.
Criteri d'amidament de projecte: Superfície mesurada segons documentació gràfica de Projecte.
Criteri de mesura d'obra: S'amidarà la superfície realment desmuntada segons especificacions de Projecte.

| Codi | Ut | Descripció | Rendiment | Preu | Import |
|---|---|---|---|---|---|
| mo055 | h | Oficial 1ª vidrier. (mà d'obra) | 1.019 | 28.33 | 28.868 |
| mo110 | h | Ajudant vidrier. (mà d'obra) | 1.019 | 27.26 | 27.778 |
| % | % | Costos directes complementaris | 2 % | 56.646 | 1.133 |
|  |  | Costos directes |  |  | 57.779 |

Residus:
- demolició: ruo170202 Vidre. (component de residu); rendiment 25 kg; Codi LER 17 02 02; Massa de l'element 1 kg; Volum 0.001 m3
- demolició: ruo170405 Ferro i acer. (component de residu); rendiment 0.2 kg; Codi LER 17 04 05; Massa de l'element 1 kg; Volum 0.000476 m3
