# Desenganxat de làmina adhesiva d'envidriament de façana

- Propietat de l'arxiu: CYPE Ingenieros S.A.
- Format: FIEBDC-3/2016
- Programa: Generador de preus de la construcció. CYPE Ingenieros, S.A.
- Data: 11/03/2024
- Divisa: EUR
- Costos indirectes: 3 %
- IVA: 21 %

## D Demolicions

### DL Fusteria, vidres i proteccions solars

#### DLV Vidres

**DLV080** m² Desenganxat de làmina adhesiva d'envidriament de façana.
Desenganxat de làmina adhesiva d'envidriament de façana, amb mitjans manuals mitjançant rasqueta, posterior aplicació amb polvoritzador de líquid netejador a base de solució amb agent netejador al 2% en aigua, impregnant l'adhesiu existent, eliminant amb rasqueta un cop estovat, sense deteriorar la superfície suport, i càrrega manual sobre camió o contenidor.
Inclou: Aixecat de l'element. Aplicació del líquid netejador. Eliminació de la capa d'adhesiu. Aclarit. Retirada i apilament del material aixecat. Neteja de les restes de l'obra. Càrrega manual del material aixecat i restes de l'obra sobre camió o contenidor.
Criteri d'amidament de projecte: Superfície mesurada segons documentació gràfica de Projecte.
Criteri de mesura d'obra: S'amidarà la superfície realment enderrocada segons especificacions de Projecte.

| Codi | Ut | Descripció | Rendiment | Preu | Import |
|---|---|---|---|---|---|
| mt21lmc020a | l | Líquid netejador a base de solució amb agent netejador al 2% en aigua, per a aplicar amb polvoritzador, per a l'eliminació d'adhesius sense provocar la seva dissolució. (material) | 0.15 | 0.16 | 0.024 |
| mo110 | h | Ajudant vidrier. (mà d'obra) | 0.162 | 27.26 | 4.416 |
| % | % | Costos directes complementaris | 2 % | 4.440 | 0.089 |
|  |  | Costos directes |  |  | 4.529 |

Residus:
- col·locació: mt21lmc020a; factor de residu 0.055

## Recursos

**mt21lmc020a** l Líquid netejador a base de solució amb agent netejador al 2% en aigua
Dades tècniques: Cost energètic 2.947 MJ; Emissió de CO2 0.158 kg; Codi LER 20 01 30; Massa de l'element 1 kg; Volum 0.001 m3
Residus:
- embalatge: re170203 Plàstic. (component de residu); rendiment 0.023 kg; Codi LER 17 02 03; Massa de l'element 1 kg; Volum 0.001667 m3
