# Demolició de formació de pendents de formigó en coberta

- Propietat de l'arxiu: CYPE Ingenieros S.A.
- Format: FIEBDC-3/2016
- Programa: Generador de preus de la construcció. CYPE Ingenieros, S.A.
- Data: 11/03/2024
- Divisa: EUR
- Costos indirectes: 3 %
- IVA: 21 %

## D Demolicions

### DQ Cobertes

#### DQF Formació de pendents

**DQF010** m² Demolició de formació de pendents de formigó en coberta.
Demolició en coberta de formació de pendents de formigó lleuger amb argila expandida de 10 cm de gruix mitjà, amb martell pneumàtic, sense afectar a l'estabilitat dels elements constructius contigus, i càrrega manual sobre camió o contenidor.
Inclou: Demolició de l'element. Fragmentació dels enderrocs en peces manejables. Retirada i arreplegat de enderrocs. Càrrega manual d'enderrocs sobre camió o contenidor.
Criteri d'amidament de projecte: Superfície mesurada segons documentació gràfica de Projecte.
Criteri de mesura d'obra: S'amidarà la superfície realment enderrocada segons especificacions de Projecte.

| Codi | Ut | Descripció | Rendiment | Preu | Import |
|---|---|---|---|---|---|
| mq05mai030 | h | Martell pneumàtic. (maquinària) | 0.08 | 4.57 | 0.366 |
| mq05pdm110 | h | Compressor portàtil dièsel mitja pressió 10 m³/min. (maquinària) | 0.08 | 7.75 | 0.620 |
| mo112 | h | Peó especialitzat construcció. (mà d'obra) | 0.096 | 24.59 | 2.361 |
| mo113 | h | Peó ordinari construcció. (mà d'obra) | 0.192 | 23.81 | 4.572 |
| % | % | Costos directes complementaris | 2 % | 7.919 | 0.158 |
|  |  | Costos directes |  |  | 8.077 |

Residus:
- demolició: ruo170101 Formigó (formigons, morters i prefabricats). (component de residu); rendiment 55 kg; Codi LER 17 01 01; Massa de l'element 1 kg; Volum 0.000667 m3
